# Colonne sèche

- Propriété du fichier: CYPE INGENIEROS, S.A.
- Format: FIEBDC-3/2002
- Zone géographique: Maroc
- Devise: MAD
- Coûts indirects: 3.00 %
- Frais généraux: 13.00 %
- Bénéfice: 6.00 %
- TVA: 20.00 %

## T Équipements techniques

### TI Protections contre les incendies

#### TIC Colonnes sèches

**TIC010** U Colonne sèche.
Colonne sèche constituée des éléments suivants: 1 prise d'alimentation IPF-41 pourvue de connexion double avec vannes incorporés et raccords, de 70 mm (2 1/2") de diamètre avec des couvercles fixés avec des chaînes et robinet de purge de 25 mm de diamètre, située en façade, hébergée dans placard en tôle d'acier, de 590x440x300 mm, de couleur rouge, avec porte en tôle d'acier de couleur blanche, carré de manoeuvre de 8 mm et écriteau "USAGE EXCLUSIF POMPIERS"; 1 bouche de sortie en étage (1 IPF-39 pourvues de connexion double avec vannes incorporés et raccords, de 45 mm (1 1/2") de diamètre avec des couvercles fixés avec des chaînes, situées sur les paliers de l'escalier, hébergées dans placard en acier inoxydable, de 590x350x300 mm, de couleur rouge, avec porte vitrée en acier inoxydable, carré de manoeuvre de 8 mm et écriteau "USAGE EXCLUSIF POMPIERS"), avec des conduites en acier galvanisé de 3" DN 80 mm, non calorifugé. Comprend la vitre en verre incolore, l'impression pour mastics acryliques, silicone neutre oxymique pour le scellement des rencontres, le matériau auxiliaire pour le montage et la fixation à l'ouvrage, la vanne de drainage, les accessoires et les pièces spéciales.
Critère d'évaluation économique: Le prix ne comprend pas les travaux auxiliaires de maçonnerie pour installations.
Inclut: Implantation du parcours de la tuyauterie et de la situation des bouches de sortie et de la prise d'alimentation en façade. Mise en place et fixation des tuyauteries, des bouches de sortie et des prises d'alimentation. Scellement de la rencontre des armoires avec les parements. Mise en place, ajustement et fixation de la vitre. Montage, connexion et contrôle de son bon fonctionnement.
Critère pour le métré: Nombre d'unités prévues, selon documentation graphique du Projet.
Critère pour le mémoire: On mesurera le nombre d'unités réellement exécutées selon les spécifications du Projet.

| Code | U | Désignation | Quantité | Prix | Montant |
|---|---|---|---|---|---|
| mt41osc011a | U | Prise double en aluminium, avec connexion femelle filetée de 80 mm (3") et deux sorties de 70 mm (2 1/2"), équipées avec des vannes à sphère de 1/4 de tour, raccords de connexion et bouchons avec dispositifs de purge d'air. (matériau) | 1.000 | 2604.27 | 2604.27 |
| mt41osc031a | U | Placard en tôle d'acier, de 590x440x300 mm, de couleur rouge, avec porte en tôle d'acier de couleur blanche, carré de manoeuvre de 8 mm et écriteau "USAGE EXCLUSIF POMPIERS". (matériau) | 1.000 | 875.53 | 875.53 |
| mt41osc010a | U | Prise double en aluminium, avec connexion femelle filetée de 70 mm (2 1/2") et deux sorties de 45 mm (1 1/2"), équipée de vannes à sphère de 1/4 de tour, raccords de connexion et bouchons avec dispositifs de purge d'air. (matériau) | 1.000 | 1367.94 | 1367.94 |
| mt41osc030a | U | Placard en acier inoxydable, de 590x350x300 mm, de couleur rouge, avec porte en acier inoxydable à vitrer, carré de manoeuvre de 8 mm et écriteau "USAGE EXCLUSIF POMPIERS". (matériau) | 1.000 | 766.24 | 766.24 |
| mt08tag400i | U | Matériau auxiliaire pour montage et fixation à l'ouvrage des tuyaux en acier galvanisé, de 3" DN 80 mm. (matériau) | 1.000 | 26.70 | 26.70 |
| mt08tag010fd | m | Tube en acier galvanisé, avec soudure longitudinale par résistance électrique, série M, de 3" DN 80 mm de diamètre et 4 mm d'épaisseur, selon NF EN 10255, avec le prix augmenté de 15% pour cause d'accessoires et pièces spéciales. (matériau) | 8.000 | 362.20 | 2897.60 |
| mt37sve010d | U | Vanne à sphère en laiton nickelé à visser de 1". (matériau) | 1.000 | 139.13 | 139.13 |
| mt21vtt010n | m² | Vitre en verre trempé de silicate sodo-calcique, incolore, de 5 mm d'épaisseur, classement des prestations 1C3, selon NF EN 12600. Selon NF EN 12150-1. (matériau) | 0.236 | 384.35 | 90.71 |
| mt22www070a | l | Impression transparente à base de polyuréthane, pour mastics acryliques sur surfaces poreuses. (matériau) | 0.008 | 238.89 | 1.91 |
| mt22www050a | U | Cartouche de 300 ml de silicone neutre oxymique, à élasticité permanente et séchage rapide, couleur blanche, intervalle de température de travail de -60 à 150°C, avec résistance aux rayons UV, dureté Shore A approchée de 22, selon NF EN ISO 868 et élongation à la rupture >= 800%, selon NF EN ISO 8339. (matériau) | 0.039 | 48.71 | 1.90 |
| mo008 | h | Compagnon professionnel III/CP2 plombier. (main-d'œuvre) | 11.538 | 59.53 | 686.86 |
| mo107 | h | Ouvrier professionnel II/OP plombier. (main-d'œuvre) | 12.006 | 51.22 | 614.95 |
| % | % | Frais de chantier des unités d'ouvrage | 2 % | 10073.74 | 201.47 |
|  |  | Coûts directs |  |  | 10275.21 |
