# Démontage d'un réseau aérien de distribution d'eau contre les incendies

- Propriété du fichier: CYPE INGENIEROS, S.A.
- Format: FIEBDC-3/2002
- Zone géographique: Maroc
- Devise: MAD
- Coûts indirects: 3.00 %
- Frais généraux: 13.00 %
- Bénéfice: 6.00 %
- TVA: 20.00 %

## T Équipements techniques

### TI Protections contre les incendies

#### TID Dépose

**TID120** m Démontage d'un réseau aérien de distribution d'eau contre les incendies.
Démontage d'un réseau aérien de distribution d'eau pour le stockage des équipements d'extinction des incendies, constitué d'un tuyau d'acier noir sans soudure, union soudée, avec des moyens manuels, sans détériorer les éléments constructifs auquel il peut être fixé, et chargement manuel dans le camion ou la benne.
Inclut: Démontage de l'élément. Obturation des conduites connectées à l'élément. Retrait et stockage du matériau démonté. Nettoyage des restes d'ouvrage. Chargement manuel du matériau démonté et des restes d'ouvrage dans le camion ou la benne.
Critère pour le métré: Longueur mesurée selon documentation graphique du Projet.
Critère pour le mémoire: On mesurera la longueur réellement démontée selon les spécifications du Projet.

| Code | U | Désignation | Quantité | Prix | Montant |
|---|---|---|---|---|---|
| mo008 | h | Compagnon professionnel III/CP2 plombier. (main-d'œuvre) | 0.137 | 59.53 | 8.16 |
| mo107 | h | Ouvrier professionnel II/OP plombier. (main-d'œuvre) | 0.137 | 51.22 | 7.02 |
| % | % | Frais de chantier des unités d'ouvrage | 2 % | 15.18 | 0.30 |
|  |  | Coûts directs |  |  | 15.48 |
