# Démontage d'un sprinkler

- Propriété du fichier: CYPE INGENIEROS, S.A.
- Format: FIEBDC-3/2002
- Zone géographique: Maroc
- Devise: MAD
- Coûts indirects: 3.00 %
- Frais généraux: 13.00 %
- Bénéfice: 6.00 %
- TVA: 20.00 %

## T Équipements techniques

### TI Protections contre les incendies

#### TID Dépose

**TID090** U Démontage d'un sprinkler.
Démontage d'un sprinkler automatique situé dans une tuyauterie de distribution d'eau pour système fixe d'extinction des incendies, avec des moyens manuels, sans détériorer les éléments constructifs auxquels il peut être soumis, et chargement manuel dans le camion ou la benne.
Inclut: Démontage de l'élément. Obturation des conduites connectées à l'élément. Retrait et stockage du matériau démonté. Nettoyage des restes d'ouvrage. Chargement manuel du matériau démonté et des restes d'ouvrage dans le camion ou la benne.
Critère pour le métré: Nombre d'unités prévues, selon documentation graphique du Projet.
Critère pour le mémoire: On mesurera le nombre d'unités réellement démontées selon les spécifications du Projet.

| Code | U | Désignation | Quantité | Prix | Montant |
|---|---|---|---|---|---|
| mo107 | h | Ouvrier professionnel II/OP plombier. (main-d'œuvre) | 0.134 | 51.22 | 6.86 |
| % | % | Frais de chantier des unités d'ouvrage | 2 % | 6.86 | 0.14 |
|  |  | Coûts directs |  |  | 7.00 |
