# Bande coupe-feu de panneaux en laine de roche, pour bâtiment à usage industriel

- Propriété du fichier: CYPE INGENIEROS, S.A.
- Format: FIEBDC-3/2002
- Zone géographique: Maroc
- Devise: MAD
- Coûts indirects: 3.00 %
- Frais généraux: 13.00 %
- Bénéfice: 6.00 %
- TVA: 20.00 %

## T Équipements techniques

### TI Protections contre les incendies

#### TII Protection passive contre les incendies

**TII130** m² Bande coupe-feu de panneaux en laine de roche, pour bâtiment à usage industriel.
Bande coupe-feu horizontale, de 1 m de largeur, avec une résistance au feu EI 90, pour bâtiment à usage industriel, fixée mécaniquement à la paroi mitoyenne avec sous-structure support (non comprise dans ce prix), composée de deux panneaux rigides en laine de roche, revêtus sur une de leurs faces avec un film d'aluminium renforcé, de 50 mm d'épaisseur, résistance thermique 1,22 m²K/W, conductivité thermique 0,041 W/(mK), densité 180 kg/m³, chaleur spécifique 0,84 J/kgK et coefficient de résistance à la diffusion de la vapeur d'eau 1,3, chacun, unis entre eux et fixés à la sous-structure support, avec vis d'union, de 100 mm de longueur. Comprend les éléments de fixation et les bandes en laine de roche fixées mécaniquement pour le scellement périmétrique.
Inclut: Implantation. Préparation et découpe des panneaux. Mise en place en quinconce sur les panneaux. Assemblage entre panneaux avec des vis de fixation. Fixation de la bande coupe-feu à la sous-structure support. Scellement de la rencontre de la bande coupe-feu avec le mur périmétrique.
Critère pour le métré: Surface mesurée selon documentation graphique du Projet.
Critère pour le mémoire: On mesurera la surface réellement exécutée selon les spécifications du Projet.

| Code | U | Désignation | Quantité | Prix | Montant |
|---|---|---|---|---|---|
| mt16lrw080hd | m² | Panneau rigide en laine de roche, selon NF EN 13162, revêtu sur une de ses faces par un film d'aluminium renforcé, de 50 mm d'épaisseur, résistance thermique 1,22 m²K/W, conductivité thermique 0,041 W/(mK), Euroclasse A1 de réaction au feu selon NF EN 13501-1, densité 180 kg/m³, chaleur spécifique 0,84 J/kgK et coefficient de résistance à la diffusion de la vapeur d'eau 1,3, pour la protection contre les incendies des éléments constructifs. (matériau) | 2.300 | 921.04 | 2118.39 |
| mt16lrw082ee | U | Vis d'union de fil d'acier galvanisé en forme d'hélice, de 100 mm de longueur, pour panneaux en laine de roche. (matériau) | 6.700 | 39.21 | 262.71 |
| mo054 | h | Compagnon professionnel III/CP2 poseur d'isolants rigides ou flexibles. (main-d'œuvre) | 0.297 | 59.53 | 17.68 |
| mo101 | h | Ouvrier professionnel II/OP poseur d'isolants rigides ou flexibles. (main-d'œuvre) | 0.297 | 51.29 | 15.23 |
| % | % | Frais de chantier des unités d'ouvrage | 2 % | 2414.01 | 48.28 |
|  |  | Coûts directs |  |  | 2462.29 |
