# Filtre

- Propriété du fichier: CYPE INGENIEROS, S.A.
- Format: FIEBDC-3/2002
- Zone géographique: Maroc
- Devise: MAD
- Coûts indirects: 3.00 %
- Frais généraux: 13.00 %
- Bénéfice: 6.00 %
- TVA: 20.00 %

## T Équipements techniques

### TI Protections contre les incendies

#### TIP Systèmes d'approvisionnement en eau

**TIP070** U Filtre.
Clapet antipollution de fonte ductile, avec tamis en acier inoxydable, assemblage avec brides, de 2 1/2" de diamètre, PN=16 bar.
Inclut: Montage, connexion et contrôle de son bon fonctionnement.
Critère pour le métré: Nombre d'unités prévues, selon documentation graphique du Projet.
Critère pour le mémoire: On mesurera le nombre d'unités réellement exécutées selon les spécifications du Projet.

| Code | U | Désignation | Quantité | Prix | Montant |
|---|---|---|---|---|---|
| mt41svc100b | U | Clapet antipollution de fonte ductile, avec tamis en acier inoxydable, assemblage avec brides, de 2 1/2" de diamètre, PN=16 bar. (matériau) | 1.000 | 1384.68 | 1384.68 |
| mt41www030 | U | Produits complémentaires pour installations anti-incendies. (matériau) | 1.000 | 19.16 | 19.16 |
| mo008 | h | Compagnon professionnel III/CP2 plombier. (main-d'œuvre) | 0.238 | 59.53 | 14.17 |
| mo107 | h | Ouvrier professionnel II/OP plombier. (main-d'œuvre) | 0.238 | 51.22 | 12.19 |
| % | % | Frais de chantier des unités d'ouvrage | 2 % | 1430.20 | 28.60 |
|  |  | Coûts directs |  |  | 1458.80 |
