# Télérupteur modulaire

- Propriété du fichier: CYPE INGENIEROS, S.A.
- Format: FIEBDC-3/2002
- Zone géographique: Maroc
- Devise: MAD
- Coûts indirects: 3.00 %
- Frais généraux: 13.00 %
- Bénéfice: 6.00 %
- TVA: 20.00 %

## T Équipements techniques

### TL Installations électriques

#### TLA Appareils modulaires de protection et commande

**TLA070** U Télérupteur modulaire.
Télérupteur de 1 module, bipolaire (2P), de 16 A. Totalement monté, connecté et testé.
Inclut: Montage et connexion de l'élément.
Critère pour le métré: Nombre d'unités prévues, selon documentation graphique du Projet.
Critère pour le mémoire: On mesurera le nombre d'unités réellement exécutées selon les spécifications du Projet.

| Code | U | Désignation | Quantité | Prix | Montant |
|---|---|---|---|---|---|
| mt35cgm032e | U | Télérupteur de 1 module, bipolaire (2P), de 16 A, y compris les accessoires de montage, selon NF EN 60669-1 et NF EN 60669-2-2. (matériau) | 1.000 | 450.80 | 450.80 |
| mo003 | h | Compagnon professionnel III/CP2 électricien. (main-d'œuvre) | 0.295 | 59.53 | 17.56 |
| % | % | Frais de chantier des unités d'ouvrage | 2 % | 468.36 | 9.37 |
|  |  | Coûts directs |  |  | 477.73 |
