# Système d'alimentation sans interruption (ASI)

- Propriété du fichier: CYPE INGENIEROS, S.A.
- Format: FIEBDC-3/2002
- Zone géographique: Maroc
- Devise: MAD
- Coûts indirects: 3.00 %
- Frais généraux: 13.00 %
- Bénéfice: 6.00 %
- TVA: 20.00 %

## T Équipements techniques

### TL Installations électriques

#### TLH Distribution électrique à haute disponibilité

**TLH010** U Système d'alimentation sans interruption (ASI).
Système d'alimentation sans interruption Off-Line, de 0,4 kVA de puissance, pour alimentation monophasée, composé de rectificateur de courant et chargeur de batterie, batterie, inverseur statique électronique, superviseur de réseau et commutateur. Comprend les accessoires nécessaires à une installation correcte.
Inclut: Montage et fixation. Connexion et mise en marche.
Critère pour le métré: Nombre d'unités prévues, selon documentation graphique du Projet.
Critère pour le mémoire: On mesurera le nombre d'unités réellement exécutées selon les spécifications du Projet.

| Code | U | Désignation | Quantité | Prix | Montant |
|---|---|---|---|---|---|
| mt35sai010aa | U | Système d'alimentation sans interruption Off-Line, de 0,4 kVA de puissance, pour alimentation monophasée, composé de rectificateur de courant et chargeur de batterie, batterie, inverseur statique électronique, superviseur de réseau et commutateur. (matériau) | 1.000 | 3650.18 | 3650.18 |
| mo003 | h | Compagnon professionnel III/CP2 électricien. (main-d'œuvre) | 1.215 | 59.53 | 72.33 |
| mo102 | h | Ouvrier professionnel II/OP électricien. (main-d'œuvre) | 1.215 | 51.22 | 62.23 |
| % | % | Frais de chantier des unités d'ouvrage | 2 % | 3784.74 | 75.69 |
|  |  | Coûts directs |  |  | 3860.43 |
