# Dispositif de connexion luminaire (DCL)

- Propriété du fichier: CYPE INGENIEROS, S.A.
- Format: FIEBDC-3/2002
- Zone géographique: Maroc
- Devise: MAD
- Coûts indirects: 3.00 %
- Frais généraux: 13.00 %
- Bénéfice: 6.00 %
- TVA: 20.00 %

## T Équipements techniques

### TL Installations électriques

#### TLI Installations intérieures

**TLI110** U Dispositif de connexion luminaire (DCL).
Dispositif de connexion luminaire DCL avec boîte encastrée dans entrevous terre cuite ou béton. Comprend les accessoires de montage. Totalement monté, connecté et testé. Sans inclure la mise en place de la boîte universelle.
Inclut: Câblage de l'équipement. Montage de l'équipement.
Critère pour le métré: Nombre d'unités prévues, selon documentation graphique du Projet.
Critère pour le mémoire: On mesurera le nombre d'unités réellement exécutées selon les spécifications du Projet.

| Code | U | Désignation | Quantité | Prix | Montant |
|---|---|---|---|---|---|
| mt33leg430 | U | Couvercle avec dispositif de connexion pour luminaire (DCL), pour point de centre. (matériau) | 1.000 | 64.86 | 64.86 |
| mt33leg400 | U | Boîte pour point de centre, à encastrer dans entrevous terre cuite ou béton. (matériau) | 1.000 | 62.54 | 62.54 |
| mo003 | h | Compagnon professionnel III/CP2 électricien. (main-d'œuvre) | 0.236 | 59.53 | 14.05 |
| % | % | Frais de chantier des unités d'ouvrage | 2 % | 141.45 | 2.83 |
|  |  | Coûts directs |  |  | 144.28 |
