# Interrupteur va et vient en saillie, étanche

- Propriété du fichier: CYPE INGENIEROS, S.A.
- Format: FIEBDC-3/2002
- Zone géographique: Maroc
- Devise: MAD
- Coûts indirects: 3.00 %
- Frais généraux: 13.00 %
- Bénéfice: 6.00 %
- TVA: 20.00 %

## T Équipements techniques

### TL Installations électriques

#### TLL Appareillage

**TLL090** U Interrupteur va et vient en saillie, étanche.
Commutateur étanche, avec degré de protection IP55, monobloc, avec témoin lumineux indicateur de charge connectée, gamme basique, intensité assignée 10 AX, tension assignée 250 V, avec touche avec viseur et cadre, de couleur blanche. Installation en saillie.
Inclut: Montage, connexion et contrôle de son bon fonctionnement.
Critère pour le métré: Nombre d'unités prévues, selon documentation graphique du Projet.
Critère pour le mémoire: On mesurera le nombre d'unités réellement exécutées selon les spécifications du Projet.

| Code | U | Désignation | Quantité | Prix | Montant |
|---|---|---|---|---|---|
| mt33gbg217b | U | Commutateur étanche, avec degré de protection IP55 selon IEC 60439, monobloc, en saillie, avec témoin lumineux indicateur de charge connectée, gamme basique, intensité assignée 10 AX, tension assignée 250 V, avec touche avec viseur et cadre, de couleur blanche, selon EN 60669. (matériau) | 1.000 | 231.75 | 231.75 |
| mo003 | h | Compagnon professionnel III/CP2 électricien. (main-d'œuvre) | 0.295 | 59.53 | 17.56 |
| % | % | Frais de chantier des unités d'ouvrage | 2 % | 249.31 | 4.99 |
|  |  | Coûts directs |  |  | 254.30 |
