# Prise de courant encastrée

- Propriété du fichier: CYPE INGENIEROS, S.A.
- Format: FIEBDC-3/2002
- Zone géographique: Maroc
- Devise: MAD
- Coûts indirects: 3.00 %
- Frais généraux: 13.00 %
- Bénéfice: 6.00 %
- TVA: 20.00 %

## T Équipements techniques

### TL Installations électriques

#### TLL Appareillage

**TLL170** U Prise de courant encastrée.
Prise de courant bipolaire (2P), gamme moyenne, intensité assignée 16 A, tension assignée 250 V, avec couvercle, de couleur. Installation encastrée.
Critère d'évaluation économique: Le prix ne comprend ni la boîte d'encastrement pour appareillage ni la plaque de finition.
Inclut: Montage, connexion et contrôle de son bon fonctionnement.
Critère pour le métré: Nombre d'unités prévues, selon documentation graphique du Projet.
Critère pour le mémoire: On mesurera le nombre d'unités réellement exécutées selon les spécifications du Projet.

| Code | U | Désignation | Quantité | Prix | Montant |
|---|---|---|---|---|---|
| mt33gmg500a | U | Prise de courant bipolaire (2P), à encastrer, gamme moyenne, intensité assignée 16 A, tension assignée 250 V, selon NF C 61314. (matériau) | 1.000 | 62.65 | 62.65 |
| mt33gmg505b | U | Couvercle pour prise de courant bipolaire (2P), gamme moyenne, de couleur. (matériau) | 1.000 | 43.14 | 43.14 |
| mo003 | h | Compagnon professionnel III/CP2 électricien. (main-d'œuvre) | 0.177 | 59.53 | 10.54 |
| % | % | Frais de chantier des unités d'ouvrage | 2 % | 116.33 | 2.33 |
|  |  | Coûts directs |  |  | 118.66 |
