# Prise audio, vidéo, voix et données, encastrée

- Propriété du fichier: CYPE INGENIEROS, S.A.
- Format: FIEBDC-3/2002
- Zone géographique: Maroc
- Devise: MAD
- Coûts indirects: 3.00 %
- Frais généraux: 13.00 %
- Bénéfice: 6.00 %
- TVA: 20.00 %

## T Équipements techniques

### TL Installations électriques

#### TLL Appareillage

**TLL280** U Prise audio, vidéo, voix et données, encastrée.
Prise simple, RJ-45 catégorie 5e U/UTP, gamme haute, avec couvercle rond, de couleur spéciale et plaque de finition 1 poste, de couleur blanche. Installation encastrée.
Critère d'évaluation économique: Le prix ne comprend pas la boîte d'encastrement pour appareillage.
Inclut: Montage, connexion et contrôle de son bon fonctionnement.
Critère pour le métré: Nombre d'unités prévues, selon documentation graphique du Projet.
Critère pour le mémoire: On mesurera le nombre d'unités réellement exécutées selon les spécifications du Projet.

| Code | U | Désignation | Quantité | Prix | Montant |
|---|---|---|---|---|---|
| mt40gag700a | U | Prise simple, RJ-45 catégorie 5e U/UTP, à encastrer, gamme haute. (matériau) | 1.000 | 228.33 | 228.33 |
| mt40gag705c | U | Couvercle rond pour prise simple, gamme moyenne, de couleur spéciale. (matériau) | 1.000 | 196.56 | 196.56 |
| mt33gag950a | U | Plaque de finition 1 poste, gamme haute, de couleur blanche. (matériau) | 1.000 | 38.63 | 38.63 |
| mo003 | h | Compagnon professionnel III/CP2 électricien. (main-d'œuvre) | 0.260 | 59.53 | 15.48 |
| % | % | Frais de chantier des unités d'ouvrage | 2 % | 479.00 | 9.58 |
|  |  | Coûts directs |  |  | 488.58 |
