# Détecteur de présence, encastré

- Propriété du fichier: CYPE INGENIEROS, S.A.
- Format: FIEBDC-3/2002
- Zone géographique: Maroc
- Devise: MAD
- Coûts indirects: 3.00 %
- Frais généraux: 13.00 %
- Bénéfice: 6.00 %
- TVA: 20.00 %

## T Équipements techniques

### TL Installations électriques

#### TLL Appareillage

**TLL320** U Détecteur de présence, encastré.
Détecteur de présence, gamme basique constitué de mécanisme de commutation pour automatisation du système d'éclairage et détecteur de présence en matériau thermoplastique couleur blanche finition brillante. Installation encastrée.
Critère d'évaluation économique: Le prix ne comprend ni la boîte d'encastrement pour appareillage ni la plaque de finition.
Inclut: Montage, connexion et contrôle de son bon fonctionnement.
Critère pour le métré: Nombre d'unités prévues, selon documentation graphique du Projet.
Critère pour le mémoire: On mesurera le nombre d'unités réellement exécutées selon les spécifications du Projet.

| Code | U | Désignation | Quantité | Prix | Montant |
|---|---|---|---|---|---|
| mt34gir090a | U | Mécanisme de commutation pour automatisation du système d'éclairage, tension d'alimentation 230 V, à encastrer. (matériau) | 1.000 | 1153.81 | 1153.81 |
| mt34gir091ab | U | Détecteur de présence en matériau thermoplastique couleur blanche finition brillante, réglable en sensibilité lumineuse, angle de détection de 180° avec portée frontale de 32 m et latérale de 19 m, et hauteur maximale d'installation 1,1 m. (matériau) | 1.000 | 950.12 | 950.12 |
| mo003 | h | Compagnon professionnel III/CP2 électricien. (main-d'œuvre) | 0.177 | 64.20 | 11.36 |
| % | % | Frais de chantier des unités d'ouvrage | 2 % | 2115.29 | 42.31 |
|  |  | Coûts directs |  |  | 2157.60 |
