# Boîte pour appareillage, encastrée dans une cloison sèche ou dans un faux plafond

- Propriété du fichier: CYPE INGENIEROS, S.A.
- Format: FIEBDC-3/2002
- Zone géographique: Maroc
- Devise: MAD
- Coûts indirects: 3.00 %
- Frais généraux: 13.00 %
- Bénéfice: 6.00 %
- TVA: 20.00 %

## T Équipements techniques

### TL Installations électriques

#### TLL Appareillage

**TLL020** U Boîte pour appareillage, encastrée dans une cloison sèche ou dans un faux plafond.
Boîte universelle 1 poste, avec griffes de fixation, en plastique ABS autoextinguible, sans halogènes, associable, de 65 mm de diamètre et 40 mm de largeur, avec degrés de protection IP30 et IK07, selon IEC 60439. Installation encastrée dans une cloison sèche ou dans un faux plafond.
Inclut: Implantation. Montage. Mise en place.
Critère pour le métré: Nombre d'unités prévues, selon documentation graphique du Projet.
Critère pour le mémoire: On mesurera le nombre d'unités réellement exécutées selon les spécifications du Projet.

| Code | U | Désignation | Quantité | Prix | Montant |
|---|---|---|---|---|---|
| mt33cmg020a | U | Boîte universelle 1 poste, avec griffes de fixation, en plastique ABS autoextinguible, sans halogènes, associable, de 65 mm de diamètre et 40 mm de largeur, avec degrés de protection IP30 et IK07, selon IEC 60439, à encastrer dans ossatures autoportantes de plaques et faux plafonds de plaques, y compris les vis de fixation du mécanisme. (matériau) | 1.000 | 10.81 | 10.81 |
| mo003 | h | Compagnon professionnel III/CP2 électricien. (main-d'œuvre) | 0.094 | 59.53 | 5.60 |
| % | % | Frais de chantier des unités d'ouvrage | 2 % | 16.41 | 0.33 |
|  |  | Coûts directs |  |  | 16.74 |
