# Prise de courant, encastrée, antivandalisme

- Propriété du fichier: CYPE INGENIEROS, S.A.
- Format: FIEBDC-3/2002
- Zone géographique: Maroc
- Devise: MAD
- Coûts indirects: 3.00 %
- Frais généraux: 13.00 %
- Bénéfice: 6.00 %
- TVA: 20.00 %

## T Équipements techniques

### TL Installations électriques

#### TLL Appareillage

**TLL190** U Prise de courant, encastrée, antivandalisme.
Prise de courant avec contact de terre (2P+T), type Schuko, antivandalisme, avec degrés de protection IP40 et IK07, gamme moyenne, intensité assignée 16 A, tension assignée 250 V, avec couvercle, de couleur blanche et plaque de finition 1 poste, de couleur blanche. Installation encastrée.
Critère d'évaluation économique: Le prix ne comprend pas la boîte d'encastrement pour appareillage.
Inclut: Montage, connexion et contrôle de son bon fonctionnement.
Critère pour le métré: Nombre d'unités prévues, selon documentation graphique du Projet.
Critère pour le mémoire: On mesurera le nombre d'unités réellement exécutées selon les spécifications du Projet.

| Code | U | Désignation | Quantité | Prix | Montant |
|---|---|---|---|---|---|
| mt33gmg520a | U | Prise de courant avec contact de terre (2P+T), type Schuko, antivandalisme, avec degrés de protection IP40 et IK07, selon IEC 60439, à encastrer, gamme moyenne, intensité assignée 16 A, tension assignée 250 V, selon NF C 61314. (matériau) | 1.000 | 58.00 | 58.00 |
| mt33gmg525a | U | Couvercle antivandalisme, avec degrés de protection IP40 et IK07, selon IEC 60439, pour prise de courant avec contact de terre (2P+T), type Schuko, gamme moyenne, de couleur blanche. (matériau) | 1.000 | 31.99 | 31.99 |
| mt33gmg960a | U | Plaque de finition antivandalisme, avec degrés de protection IP40 et IK07, selon IEC 60439, 1 poste, gamme moyenne, de couleur blanche. (matériau) | 1.000 | 89.46 | 89.46 |
| mo003 | h | Compagnon professionnel III/CP2 électricien. (main-d'œuvre) | 0.236 | 59.53 | 14.05 |
| % | % | Frais de chantier des unités d'ouvrage | 2 % | 193.50 | 3.87 |
|  |  | Coûts directs |  |  | 197.37 |
