# Thermostat d'ambiance, encastré

- Propriété du fichier: CYPE INGENIEROS, S.A.
- Format: FIEBDC-3/2002
- Zone géographique: Maroc
- Devise: MAD
- Coûts indirects: 3.00 %
- Frais généraux: 13.00 %
- Bénéfice: 6.00 %
- TVA: 20.00 %

## T Équipements techniques

### TL Installations électriques

#### TLL Appareillage

**TLL360** U Thermostat d'ambiance, encastré.
Thermostat d'ambiance, gamme basique constitué de thermostat d'ambiance en matériau thermoplastique couleur blanche finition brillante avec écran digital et plaque de finition 1 poste en matériau thermoplastique couleur blanche finition brillante. Installation encastrée.
Critère d'évaluation économique: Le prix ne comprend pas la boîte d'encastrement pour appareillage.
Inclut: Montage, connexion et contrôle de son bon fonctionnement.
Critère pour le métré: Nombre d'unités prévues, selon documentation graphique du Projet.
Critère pour le mémoire: On mesurera le nombre d'unités réellement exécutées selon les spécifications du Projet.

| Code | U | Désignation | Quantité | Prix | Montant |
|---|---|---|---|---|---|
| mt42gir092ab | U | Thermostat d'ambiance en matériau thermoplastique couleur blanche finition brillante avec écran digital, avec horloge programmatrice avec changement d'heure été/hiver automatique, programmateur horaire avec jusqu'à 32 points de commutation et 3 modes de fonctionnement (économie d'énergie, Party et vacances), tension d'alimentation 230 V, à encastrer. (matériau) | 1.000 | 2922.97 | 2922.97 |
| mt33gir001aae | U | Plaque de finition 1 poste en matériau thermoplastique couleur blanche finition brillante. (matériau) | 1.000 | 58.06 | 58.06 |
| mo003 | h | Compagnon professionnel III/CP2 électricien. (main-d'œuvre) | 0.224 | 64.20 | 14.38 |
| % | % | Frais de chantier des unités d'ouvrage | 2 % | 2995.41 | 59.91 |
|  |  | Coûts directs |  |  | 3055.32 |
