# Tuile solaire photovoltaïque plate

- Propriété du fichier: CYPE INGENIEROS, S.A.
- Format: FIEBDC-3/2002
- Zone géographique: Maroc
- Devise: MAD
- Coûts indirects: 3.00 %
- Frais généraux: 13.00 %
- Bénéfice: 6.00 %
- TVA: 20.00 %

## T Équipements techniques

### TL Installations électriques

#### TLS Électricité solaire photovoltaïque

**TLS020** U Tuile solaire photovoltaïque plate.
Tuile solaire photovoltaïque plate à cellules en silicium polycristallin, couleur rouge, puissance maximale (Wp) 105 W, tension à pleine puissance (Vmp) 12,82 V, intensité à pleine puissance (Imp) 8,2 A, tension dans circuit ouvert (Voc) 15,24 V, intensité de court-circuit (Isc) 8,7 A, efficacité 13,1%, 24 cellules de 156x156 mm, vitre extérieure en verre trempé de 4 mm d'épaisseur, couche adhésive de butyral de polyvinyle (PVB), couche postérieure en verre trempé de 4 mm d'épaisseur, température de travail -40°C jusqu'à 85°C, dimensions 1056x760x9 mm, résistance à la charge du vent 245 kg/m², résistance à la charge de la neige 551 kg/m², poids 17,78 kg, avec boîte de connexions avec diodes, câbles polarisés de 4 mm² de section et 450 mm de longueur et connecteurs MC4. Comprend les accessoires de montage et le matériel de connexion électrique.
Inclut: Mise en place et fixation. Connexion et contrôle de son bon fonctionnement.
Critère pour le métré: Nombre d'unités prévues, selon documentation graphique du Projet.
Critère pour le mémoire: On mesurera le nombre d'unités réellement exécutées selon les spécifications du Projet.

| Code | U | Désignation | Quantité | Prix | Montant |
|---|---|---|---|---|---|
| mt35sol110in | U | Tuile solaire photovoltaïque plate à cellules en silicium polycristallin, couleur rouge, puissance maximale (Wp) 105 W, tension à pleine puissance (Vmp) 12,82 V, intensité à pleine puissance (Imp) 8,2 A, tension dans circuit ouvert (Voc) 15,24 V, intensité de court-circuit (Isc) 8,7 A, efficacité 13,1%, 24 cellules de 156x156 mm, vitre extérieure en verre trempé de 4 mm d'épaisseur, couche adhésive de butyral de polyvinyle (PVB), couche postérieure en verre trempé de 4 mm d'épaisseur, température de travail -40°C jusqu'à 85°C, dimensions 1056x760x9 mm, résistance à la charge du vent 245 kg/m², résistance à la charge de la neige 551 kg/m², poids 17,78 kg, avec boîte de connexions avec diodes, câbles polarisés de 4 mm² de section et 450 mm de longueur et connecteurs MC4. (matériau) | 1.000 | 1672.44 | 1672.44 |
| mo003 | h | Compagnon professionnel III/CP2 électricien. (main-d'œuvre) | 0.313 | 59.53 | 18.63 |
| mo102 | h | Ouvrier professionnel II/OP électricien. (main-d'œuvre) | 0.313 | 51.22 | 16.03 |
| % | % | Frais de chantier des unités d'ouvrage | 2 % | 1707.10 | 34.14 |
|  |  | Coûts directs |  |  | 1741.24 |
