# Station de recharge de voitures électriques

- Propriété du fichier: CYPE INGENIEROS, S.A.
- Format: FIEBDC-3/2002
- Zone géographique: Maroc
- Devise: MAD
- Coûts indirects: 3.00 %
- Frais généraux: 13.00 %
- Bénéfice: 6.00 %
- TVA: 20.00 %

## T Équipements techniques

### TL Installations électriques

#### TLV Recharge de véhicules électriques

**TLV020** U Station de recharge de voitures électriques.
Station de recharge de voitures électriques composée de borne de recharge de véhicule électrique, métallique, pour mode de charge 1, selon IEC 61851-1, de 480x166x350 mm, avec degrés de protection IP54 et IK10, pour alimentation monophasée à 230 V et 50 Hz de fréquence, de 2,3 kW de puissance, avec une prise Schuko de 16 A. Comprend les éléments de fixation et les accessoires nécessaires pour être correctement installée.
Inclut: Implantation. Mise en place. Connexion.
Critère pour le métré: Nombre d'unités prévues, selon documentation graphique du Projet.
Critère pour le mémoire: On mesurera le nombre d'unités réellement exécutées selon les spécifications du Projet.

| Code | U | Désignation | Quantité | Prix | Montant |
|---|---|---|---|---|---|
| mt35crg005a | U | Borne de recharge de véhicule électrique, métallique, pour mode de charge 1, selon IEC 61851-1, de 480x166x350 mm, avec degrés de protection IP54 et IK10, pour alimentation monophasée à 230 V et 50 Hz de fréquence, de 2,3 kW de puissance, avec une prise Schuko de 16 A, y compris le disjoncteur magnétothermique, l'interrupteur différentiel, les indicateurs lumineux d'état de charge et serrure avec clé. (matériau) | 1.000 | 21640.24 | 21640.24 |
| mo003 | h | Compagnon professionnel III/CP2 électricien. (main-d'œuvre) | 1.181 | 59.53 | 70.30 |
| mo102 | h | Ouvrier professionnel II/OP électricien. (main-d'œuvre) | 1.181 | 51.22 | 60.49 |
| % | % | Frais de chantier des unités d'ouvrage | 2 % | 21771.03 | 435.42 |
|  |  | Coûts directs |  |  | 22206.45 |
