# Tuyauterie en acier inoxydable, avec soudure longitudinale, pour gaz

- Propriété du fichier: CYPE INGENIEROS, S.A.
- Format: FIEBDC-3/2002
- Zone géographique: Maroc
- Devise: MAD
- Coûts indirects: 3.00 %
- Frais généraux: 13.00 %
- Bénéfice: 6.00 %
- TVA: 20.00 %

## T Équipements techniques

### TN Canalisations pour fluides

#### TNA En acier

**TNA090** m Tuyauterie en acier inoxydable, avec soudure longitudinale, pour gaz.
Tuyauterie pour gaz, constituée de tube d'acier inoxydable avec soudure, de 28 mm de diamètre et 0,8 mm d'épaisseur (28x0,8). Installation en surface. Comprend le matériau auxiliaire pour le montage et la fixation à l'ouvrage, les accessoires et les pièces spéciales.
Inclut: Implantation. Mise en place et fixation des tuyaux, des accessoires et des pièces spéciales.
Critère pour le métré: Longueur mesurée selon documentation graphique du Projet.
Critère pour le mémoire: On mesurera la longueur réellement exécutée selon les spécifications du Projet.

| Code | U | Désignation | Quantité | Prix | Montant |
|---|---|---|---|---|---|
| mt08tai400e | U | Matériau auxiliaire pour montage et fixation à l'ouvrage des tuyaux d'acier inoxydable avec soudure, de 28 mm de diamètre. (matériau) | 1.000 | 2.69 | 2.69 |
| mt08tai010eg | m | Tube d'acier inoxydable avec soudure, de 28 mm de diamètre et 0,8 mm d'épaisseur (28x0,8), selon NF EN 10208-1, avec le prix augmenté de 30% pour cause d'accessoires et pièces spéciales. (matériau) | 1.000 | 69.92 | 69.92 |
| op00ato010 |  | Tournevis. | 1.000 | 0.00 | 0.00 |
| op00mar010 |  | Marteau. | 1.000 | 0.00 | 0.00 |
| op00tal010 |  | Perceuse. | 1.000 | 0.00 | 0.00 |
| mo010 | h | Compagnon professionnel III/CP2 installateur de gaz. (main-d'œuvre) | 0.272 | 59.53 | 16.19 |
| mo109 | h | Ouvrier professionnel II/OP installateur de gaz. (main-d'œuvre) | 0.272 | 51.22 | 13.93 |
| % | % | Frais de chantier des unités d'ouvrage | 2 % | 102.73 | 2.05 |
|  |  | Coûts directs |  |  | 104.78 |
