# Tuyauterie en polyéthylène (PE), pour gaz

- Propriété du fichier: CYPE INGENIEROS, S.A.
- Format: FIEBDC-3/2002
- Zone géographique: Maroc
- Devise: MAD
- Coûts indirects: 3.00 %
- Frais généraux: 13.00 %
- Bénéfice: 6.00 %
- TVA: 20.00 %

## T Équipements techniques

### TN Canalisations pour fluides

#### TNE En polyéthylène

**TNE080** m Tuyauterie en polyéthylène (PE), pour gaz.
Tuyauterie constituée de tube en polyéthylène haute densité PE100, SDR11, de 20 mm de diamètre extérieur. Installation enterrée. Comprend les accessoires et les pièces spéciales.
Critère d'évaluation économique: Le prix ne comprend ni l'excavation ni le remblai de la tranchée.
Inclut: Implantation. Mise en place des tubes, des accessoires et des pièces spéciales.
Critère pour le métré: Longueur mesurée selon documentation graphique du Projet.
Critère pour le mémoire: On mesurera la longueur réellement exécutée selon les spécifications du Projet.

| Code | U | Désignation | Quantité | Prix | Montant |
|---|---|---|---|---|---|
| mt43tpo010ad | m | Tube en polyéthylène haute densité PE100, SDR11, de 20 mm de diamètre extérieur, selon NF EN 1555, fourni en rouleaux, avec le prix augmenté de 15% pour cause d'accessoires et pièces spéciales, pour installations réceptrices de gaz. (matériau) | 1.000 | 17.57 | 17.57 |
| mo010 | h | Compagnon professionnel III/CP2 installateur de gaz. (main-d'œuvre) | 0.059 | 59.53 | 3.51 |
| mo109 | h | Ouvrier professionnel II/OP installateur de gaz. (main-d'œuvre) | 0.059 | 51.22 | 3.02 |
| % | % | Frais de chantier des unités d'ouvrage | 2 % | 24.10 | 0.48 |
|  |  | Coûts directs |  |  | 24.58 |
