# Vanne de régulation de pression

- Propriété du fichier: CYPE INGENIEROS, S.A.
- Format: FIEBDC-3/2002
- Zone géographique: Maroc
- Devise: MAD
- Coûts indirects: 3.00 %
- Frais généraux: 13.00 %
- Bénéfice: 6.00 %
- TVA: 20.00 %

## T Équipements techniques

### TP Installations de distribution de l'eau

#### TPA Accessoires

**TPA080** U Vanne de régulation de pression.
Vanne de régulation de pression en laiton, de 3/4" DN 20 mm de diamètre, pression maximale d'entrée de 25 bar et pression de sortie réglable entre 1 et 6 bar. Comprend le manomètre, les éléments de montage et les autres accessoires nécessaires à son bon fonctionnement.
Inclut: Implantation. Connexion et contrôle de son bon fonctionnement.
Critère pour le métré: Nombre d'unités prévues, selon documentation graphique du Projet.
Critère pour le mémoire: On mesurera le nombre d'unités réellement exécutées selon les spécifications du Projet.

| Code | U | Désignation | Quantité | Prix | Montant |
|---|---|---|---|---|---|
| mt37svl020b | U | Vanne de régulation de pression en laiton, de 3/4" DN 20 mm de diamètre, pression maximale d'entrée de 25 bar et pression de sortie réglable entre 1 et 6 bar, température maximale de 80°C, avec raccords. (matériau) | 1.000 | 537.10 | 537.10 |
| mt42www041 | U | Manomètre avec bain de glycérine et diamètre de sphère de 100 mm, avec prise verticale, pour montage fileté de 1/4", échelle de pression de 0 à 10 bar. (matériau) | 1.000 | 592.66 | 592.66 |
| mt37www010 | U | Produits complémentaires pour installations de plomberie. (matériau) | 1.000 | 16.03 | 16.03 |
| mo008 | h | Compagnon professionnel III/CP2 plombier. (main-d'œuvre) | 0.142 | 59.53 | 8.45 |
| mo107 | h | Ouvrier professionnel II/OP plombier. (main-d'œuvre) | 0.142 | 51.22 | 7.27 |
| % | % | Frais de chantier des unités d'ouvrage | 2 % | 1161.51 | 23.23 |
|  |  | Coûts directs |  |  | 1184.74 |
