# Compteur d'eau

- Propriété du fichier: CYPE INGENIEROS, S.A.
- Format: FIEBDC-3/2002
- Zone géographique: Maroc
- Devise: MAD
- Coûts indirects: 3.00 %
- Frais généraux: 13.00 %
- Bénéfice: 6.00 %
- TVA: 20.00 %

## T Équipements techniques

### TP Installations de distribution de l'eau

#### TPC Compteurs

**TPC040** U Compteur d'eau.
Compteur d'eau par ultrasons, avec communication via radio, débit nominal 250 m³/h, diamètre nominal 150 mm, longueur 300 mm, connexions bridées, température maximale 50°C, pression maximale 16 bar, avec couvercle, batterie d'alimentation, contrebrides et pré-scellage.
Inclut: Implantation. Mise en place. Connexion.
Critère pour le métré: Nombre d'unités prévues, selon documentation graphique du Projet.
Critère pour le mémoire: On mesurera le nombre d'unités réellement exécutées selon les spécifications du Projet.

| Code | U | Désignation | Quantité | Prix | Montant |
|---|---|---|---|---|---|
| mt37cic117x | U | Compteur d'eau par ultrasons, avec communication via radio, débit nominal 250 m³/h, diamètre nominal 150 mm, longueur 300 mm, connexions bridées, température maximale 50°C, pression maximale 16 bar, avec couvercle, batterie d'alimentation, contrebrides et pré-scellage. (matériau) | 1.000 | 22875.67 | 22875.67 |
| mt38www012 | U | Produits complémentaires pour installation de chauffage et d'E.C.S. (matériau) | 1.000 | 28.74 | 28.74 |
| mo004 | h | Compagnon professionnel III/CP2 chauffagiste. (main-d'œuvre) | 1.476 | 59.53 | 87.87 |
| % | % | Frais de chantier des unités d'ouvrage | 2 % | 22992.28 | 459.85 |
|  |  | Coûts directs |  |  | 23452.13 |
