# Vanne de régulation de pression

- Propriété du fichier: CYPE INGENIEROS, S.A.
- Format: FIEBDC-3/2002
- Zone géographique: Maroc
- Devise: MAD
- Coûts indirects: 3.00 %
- Frais généraux: 13.00 %
- Bénéfice: 6.00 %
- TVA: 20.00 %

## T Équipements techniques

### TP Installations de distribution de l'eau

#### TPT Tubes d'alimentation

**TPT050** U Vanne de régulation de pression.
Vanne de régulation de pression en laiton, de 1/2" DN 15 mm de diamètre, pression maximale d'entrée de 15 bar et pression de sortie réglable entre 1 et 4 bar, avec deux vannes de passage à opercule en laiton fondu et clapet antipollution de laiton. Comprend le manomètre, les éléments de montage et les accessoires nécessaires à son bon fonctionnement.
Inclut: Implantation. Mise en place et connexion des vannes de passage. Mise en place et connexion du filtre. Mise en place et connexion de la vanne de régulation de pression. Contrôle de son bon fonctionnement.
Critère pour le métré: Nombre d'unités prévues, selon documentation graphique du Projet.
Critère pour le mémoire: On mesurera le nombre d'unités réellement exécutées selon les spécifications du Projet.

| Code | U | Désignation | Quantité | Prix | Montant |
|---|---|---|---|---|---|
| mt37svl010a | U | Vanne de régulation de pression en laiton, de 1/2" DN 15 mm de diamètre, pression maximale d'entrée de 15 bar et pression de sortie réglable entre 1 et 4 bar, température maximale de 80°C, avec raccords. (matériau) | 1.000 | 224.82 | 224.82 |
| mt42www041 | U | Manomètre avec bain de glycérine et diamètre de sphère de 100 mm, avec prise verticale, pour montage fileté de 1/4", échelle de pression de 0 à 10 bar. (matériau) | 1.000 | 592.66 | 592.66 |
| mt37svc010a | U | Vanne à opercule en laiton fondu, à visser, de 1/2". (matériau) | 2.000 | 56.74 | 113.48 |
| mt37www060b | U | Clapet antipollution de laiton, avec tamis en acier inoxydable avec perforations de 0,4 mm de diamètre, avec filet de 1/2", pour une pression maximale de travail de 16 bar et une température maximale de 110°C. (matériau) | 1.000 | 48.19 | 48.19 |
| mt37www010 | U | Matériel auxiliaire pour installations de plomberie. (matériau) | 1.000 | 16.03 | 16.03 |
| mo008 | h | Compagnon professionnel III/CP2 plombier. (main-d'œuvre) | 0.207 | 64.20 | 13.29 |
| mo107 | h | Ouvrier professionnel II/OP plombier. (main-d'œuvre) | 0.207 | 55.25 | 11.44 |
| % | % | Frais de chantier des unités d'ouvrage | 2 % | 1019.91 | 20.40 |
|  |  | Coûts directs |  |  | 1040.31 |
