# Filtre d'eaux pluviales, dans un regard

- Propriété du fichier: CYPE INGENIEROS, S.A.
- Format: FIEBDC-3/2002
- Zone géographique: Maroc
- Devise: MAD
- Coûts indirects: 3.00 %
- Frais généraux: 13.00 %
- Bénéfice: 6.00 %
- TVA: 20.00 %

## T Équipements techniques

### TQ Installations d'évacuation des eaux usées

#### TQR Récupération des eaux pluviales

**TQR040** U Filtre d'eaux pluviales, dans un regard.
Filtre d'eaux pluviales autonettoyant avec maille en acier inoxydable de 0,35 mm d'ouverture, à installer en regard à tampon amovible de 550 mm de diamètre nominal et 0,58 à 1,05 m de hauteur nominale, avec bouche de 450 mm de diamètre nominal, une entrée et deux sorties, de 110 mm de diamètre.
Critère d'évaluation économique: Le prix ne comprend ni l'excavation ni le remblai de l'arrière.
Inclut: Implantation. Connexion.
Critère pour le métré: Nombre d'unités prévues, selon documentation graphique du Projet.
Critère pour le mémoire: On mesurera le nombre d'unités réellement exécutées selon les spécifications du Projet.

| Code | U | Désignation | Quantité | Prix | Montant |
|---|---|---|---|---|---|
| mt36fpg020a | U | Filtre d'eaux pluviales autonettoyant avec maille en acier inoxydable de 0,35 mm d'ouverture, à installer en regard à tampon amovible de 550 mm de diamètre nominal et 0,58 à 1,05 m de hauteur nominale, avec bouche de 450 mm de diamètre nominal, une entrée et deux sorties, de 110 mm de diamètre. (matériau) | 1.000 | 4446.86 | 4446.86 |
| mo008 | h | Compagnon professionnel III/CP2 plombier. (main-d'œuvre) | 0.295 | 59.53 | 17.56 |
| mo107 | h | Ouvrier professionnel II/OP plombier. (main-d'œuvre) | 0.295 | 51.22 | 15.11 |
| % | % | Frais de chantier des unités d'ouvrage | 2 % | 4479.53 | 89.59 |
|  |  | Coûts directs |  |  | 4569.12 |
