# Réseau intérieur d'évacuation pour usages complémentaires

- Propriété du fichier: CYPE INGENIEROS, S.A.
- Format: FIEBDC-3/2002
- Zone géographique: Maroc
- Devise: MAD
- Coûts indirects: 3.00 %
- Frais généraux: 13.00 %
- Bénéfice: 6.00 %
- TVA: 20.00 %

## T Équipements techniques

### TQ Installations d'évacuation des eaux usées

#### TQV Dérivations individuelles

**TQV120** U Réseau intérieur d'évacuation pour usages complémentaires.
Réseau intérieur d'évacuation insonorisé, pour usages complémentaires pour raccorder: lavoir, prise d'égout pour lave-linge, réalisé avec un tube de polypropylène avec niveau d'insonorisation moyen pour le tout à l'égout auquel sont connectées les évacuations des appareils avec la colonne de chute, avec les diamètres nécessaires pour chaque point de service. Comprend, les produits complémentaires pour le montage et la fixation à l'ouvrage, les accessoires et les pièces spéciales.
Inclut: Implantation du parcours de la tuyauterie et de la situation des éléments de fixation. Présentation à sec des tubes. Fixation des produits complémentaires pour le montage et la fixation à l'ouvrage. Montage, connexion et contrôle de son bon fonctionnement.
Critère pour le métré: Nombre d'unités prévues, selon documentation graphique du Projet.
Critère pour le mémoire: On mesurera le nombre d'unités réellement exécutées selon les spécifications du Projet.

| Code | U | Désignation | Quantité | Prix | Montant |
|---|---|---|---|---|---|
| mt36tip110bd | m | Tube en polypropylène avec niveau d'insonorisation moyen, de 40 mm de diamètre et 1,8 mm d'épaisseur, couleur bleue, avec extrémité évasée et joint élastique, selon NF EN 1451-1, avec le prix augmenté de 15% pour cause d'accessoires et pièces spéciales. (matériau) | 4.300 | 67.41 | 289.86 |
| mt30del010a | U | Prise d'évacuation pour électrodomestique, avec lien mixte mâle en PVC, de 40 mm de diamètre. (matériau) | 1.000 | 38.63 | 38.63 |
| op00ato010 |  | Tournevis. | 1.000 | 0.00 | 0.00 |
| op00mar010 |  | Marteau. | 1.000 | 0.00 | 0.00 |
| op00tal010 |  | Perceuse. | 1.000 | 0.00 | 0.00 |
| mo008 | h | Compagnon professionnel III/CP2 plombier. (main-d'œuvre) | 5.110 | 59.53 | 304.20 |
| mo107 | h | Ouvrier professionnel II/OP plombier. (main-d'œuvre) | 2.555 | 51.22 | 130.87 |
| % | % | Frais de chantier des unités d'ouvrage | 2 % | 763.56 | 15.27 |
|  |  | Coûts directs |  |  | 778.83 |
