# Registre de fin de réseau

- Propriété du fichier: CYPE INGENIEROS, S.A.
- Format: FIEBDC-3/2002
- Zone géographique: Maroc
- Devise: MAD
- Coûts indirects: 3.00 %
- Frais généraux: 13.00 %
- Bénéfice: 6.00 %
- TVA: 20.00 %

## T Équipements techniques

### TT Installations de télécommunication

#### TTT Installations intérieures

**TTT010** U Registre de fin de réseau.
Registre de fin de réseau, constitué de deux boîtes en plastique adjacentes, de 500x300x80 mm. Installation encastrée. Comprend les couvercles, les accessoires, les pièces spéciales et les fixations.
Critère d'évaluation économique: Le prix ne comprend pas les travaux auxiliaires de maçonnerie pour installations.
Inclut: Implantation. Mise en place et fixation des boîtes.
Critère pour le métré: Nombre d'unités prévues, selon documentation graphique du Projet.
Critère pour le mémoire: On mesurera le nombre d'unités réellement exécutées selon les spécifications du Projet.

| Code | U | Désignation | Quantité | Prix | Montant |
|---|---|---|---|---|---|
| mt40irt020b | U | Coffret de visite de fin de réseau, pour installations d'ICT, en plastique, de 500x300x80 mm, à encastrer. Comprend le couvercle. (matériau) | 2.000 | 486.74 | 973.48 |
| mo001 | h | Compagnon professionnel III/CP2 installateur en télécommunications. (main-d'œuvre) | 0.357 | 59.53 | 21.25 |
| mo056 | h | Ouvrier professionnel II/OP installateur en télécommunications. (main-d'œuvre) | 0.357 | 51.22 | 18.29 |
| % | % | Frais de chantier des unités d'ouvrage | 2 % | 1013.02 | 20.26 |
|  |  | Coûts directs |  |  | 1033.28 |
