# Adaptateur

- Propriété du fichier: CYPE INGENIEROS, S.A.
- Format: FIEBDC-3/2002
- Zone géographique: Maroc
- Devise: MAD
- Coûts indirects: 3.00 %
- Frais généraux: 13.00 %
- Bénéfice: 6.00 %
- TVA: 20.00 %

## T Équipements techniques

### TT Installations de télécommunication

#### TTX Réseaux de câbles co-axiaux

**TTX150** U Adaptateur.
Adaptateur coudé avec connecteur femelle, type "F", à une extrémité et connecteur mâle, type "IEC", de 9,5 mm de diamètre, à l'autre extrémité.
Inclut: Mise en place. Connexion et contrôle de son bon fonctionnement.
Critère pour le métré: Nombre d'unités prévues, selon documentation graphique du Projet.
Critère pour le mémoire: On mesurera le nombre d'unités réellement exécutées selon les spécifications du Projet.

| Code | U | Désignation | Quantité | Prix | Montant |
|---|---|---|---|---|---|
| mt40irt052a | U | Adaptateur coudé avec connecteur femelle, type "F", à une extrémité et connecteur mâle, type "IEC", de 9,5 mm de diamètre, à l'autre extrémité. (matériau) | 1.000 | 27.87 | 27.87 |
| mo001 | h | Compagnon professionnel III/CP2 installateur en télécommunications. (main-d'œuvre) | 0.059 | 59.53 | 3.51 |
| mo056 | h | Ouvrier professionnel II/OP installateur en télécommunications. (main-d'œuvre) | 0.059 | 51.22 | 3.02 |
| % | % | Frais de chantier des unités d'ouvrage | 2 % | 34.40 | 0.69 |
|  |  | Coûts directs |  |  | 35.09 |
