# Prise d'utilisateur

- Propriété du fichier: CYPE INGENIEROS, S.A.
- Format: FIEBDC-3/2002
- Zone géographique: Maroc
- Devise: MAD
- Coûts indirects: 3.00 %
- Frais généraux: 13.00 %
- Bénéfice: 6.00 %
- TVA: 20.00 %

## T Équipements techniques

### TT Installations de télécommunication

#### TTX Réseaux de câbles co-axiaux

**TTX180** U Prise d'utilisateur.
Prise double, TV-R, de 5-1000 MHz, cadre et enjoliveur.
Inclut: Montage, connexion et contrôle de son bon fonctionnement.
Critère pour le métré: Nombre d'unités prévues, selon documentation graphique du Projet.
Critère pour le mémoire: On mesurera le nombre d'unités réellement exécutées selon les spécifications du Projet.

| Code | U | Désignation | Quantité | Prix | Montant |
|---|---|---|---|---|---|
| mt40dpt050a | U | Prise double, TV-R, de 5-1000 MHz, cadre et enjoliveur. (matériau) | 1.000 | 131.15 | 131.15 |
| mo001 | h | Compagnon professionnel III/CP2 installateur en télécommunications. (main-d'œuvre) | 0.295 | 59.53 | 17.56 |
| % | % | Frais de chantier des unités d'ouvrage | 2 % | 148.71 | 2.97 |
|  |  | Coûts directs |  |  | 151.68 |
