# Récupérateur de chaleur air-air, avec batterie à eau. Installation murale

- Propriété du fichier: CYPE INGENIEROS, S.A.
- Format: FIEBDC-3/2002
- Zone géographique: Maroc
- Devise: MAD
- Coûts indirects: 3.00 %
- Frais généraux: 13.00 %
- Bénéfice: 6.00 %
- TVA: 20.00 %

## T Équipements techniques

### TV Climatisation et ventilation

#### TVA Distribution d'air

**TVA500** U Récupérateur de chaleur air-air, avec batterie à eau. Installation murale.
Récupérateur de chaleur air-air, montage vertical, débit d'air nominal 380 m³/h, dimensions 680x1350x330 mm, poids 85 kg, pression statique d'air nominale 340 Pa, pression sonore à 1 m 54 dBA, puissance électrique nominale 330 W, alimentation monophasée à 230 V, efficacité de récupération calorifique dans des conditions humides 88,8%, puissance calorifique récupérée 3,03 kW (température de l'air extérieur -7°C avec l'humidité relative du 80% et température ambiante 20°C avec l'humidité relative du 55%), efficacité de récupération calorifique dans des conditions sèches 81,2% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau, avec section avec batterie à eau, puissance frigorifique totale 2,46 kW, puissance frigorifique sensible 1,35 kW, puissance calorifique 3,3 kW, avec vanne motorisée à 3 voies, modulante, pour la batterie d'eau. Installation murale.
Inclut: Implantation. Mise en place et fixation. Connexion au réseau électrique. Connexion au réseau de conduction d'eau. Contrôle de son bon fonctionnement.
Critère pour le métré: Nombre d'unités prévues, selon documentation graphique du Projet.
Critère pour le mémoire: On mesurera le nombre d'unités réellement exécutées selon les spécifications du Projet.

| Code | U | Désignation | Quantité | Prix | Montant |
|---|---|---|---|---|---|
| mt42lmf010hh | U | Récupérateur de chaleur air-air, montage vertical, débit d'air nominal 380 m³/h, dimensions 680x1350x330 mm, poids 85 kg, pression statique d'air nominale 340 Pa, pression sonore à 1 m 54 dBA, puissance électrique nominale 330 W, alimentation monophasée à 230 V, efficacité de récupération calorifique dans des conditions humides 88,8%, puissance calorifique récupérée 3,03 kW (température de l'air extérieur -7°C avec l'humidité relative du 80% et température ambiante 20°C avec l'humidité relative du 55%), efficacité de récupération calorifique dans des conditions sèches 81,2% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau. (matériau) | 1.000 | 70511.37 | 70511.37 |
| mt42lmf501bb | U | Section avec batterie à eau, puissance frigorifique totale 2,46 kW, puissance frigorifique sensible 1,35 kW, puissance calorifique 3,3 kW. (matériau) | 1.000 | 12381.18 | 12381.18 |
| mt42lmf505a | U | Vanne motorisée à 3 voies, modulante. (matériau) | 1.000 | 3855.78 | 3855.78 |
| mo005 | h | Compagnon professionnel III/CP2 installateur de climatisation. (main-d'œuvre) | 1.189 | 59.53 | 70.78 |
| mo104 | h | Ouvrier professionnel II/OP installateur de climatisation. (main-d'œuvre) | 1.189 | 51.22 | 60.90 |
| % | % | Frais de chantier des unités d'ouvrage | 2 % | 86880.01 | 1737.60 |
|  |  | Coûts directs |  |  | 88617.61 |
