# Câble bus de communications

- Propriété du fichier: CYPE INGENIEROS, S.A.
- Format: FIEBDC-3/2002
- Zone géographique: Maroc
- Devise: MAD
- Coûts indirects: 3.00 %
- Frais généraux: 13.00 %
- Bénéfice: 6.00 %
- TVA: 20.00 %

## T Équipements techniques

### TV Climatisation et ventilation

#### TVB Système Toshiba à débit de réfrigérant variable

**TVB230** m Câble bus de communications.
Câble bus de communications, bipolaire, blindé, de 1,25 mm² de section, sans polarité.
Critère d'évaluation économique: Le prix ne comprend pas la canalisation.
Inclut: Tension du câble. Connexion.
Critère pour le métré: Longueur mesurée selon documentation graphique du Projet.
Critère pour le mémoire: On mesurera la longueur réellement exécutée selon les spécifications du Projet.

| Code | U | Désignation | Quantité | Prix | Montant |
|---|---|---|---|---|---|
| mt42tsb910a | m | Câble bus de communications, bipolaire, blindé, de 1,25 mm² de section, sans polarité (matériau) | 1.000 | 109.47 | 109.47 |
| mo005 | h | Compagnon professionnel III/CP2 installateur de climatisation. (main-d'œuvre) | 0.059 | 59.53 | 3.51 |
| mo104 | h | Ouvrier professionnel II/OP installateur de climatisation. (main-d'œuvre) | 0.059 | 51.22 | 3.02 |
| % | % | Frais de chantier des unités d'ouvrage | 2 % | 116.00 | 2.32 |
|  |  | Coûts directs |  |  | 118.32 |
