# Démontage d'une centrale de régulation et de contrôle

- Propriété du fichier: CYPE INGENIEROS, S.A.
- Format: FIEBDC-3/2002
- Zone géographique: Maroc
- Devise: MAD
- Coûts indirects: 3.00 %
- Frais généraux: 13.00 %
- Bénéfice: 6.00 %
- TVA: 20.00 %

## T Équipements techniques

### TV Climatisation et ventilation

#### TVD Dépose

**TVD130** U Démontage d'une centrale de régulation et de contrôle.
Démontage d'une centrale de régulation et de contrôle, montée superficiellement ou en armoire, avec des moyens manuels, et chargement manuel dans le camion ou la benne.
Inclut: Démontage manuel de la centrale de contrôle. Retrait et stockage du matériau démonté. Charge manuelle du matériau démonté dans le camion ou la benne.
Critère pour le métré: Nombre d'unités prévues, selon documentation graphique du Projet.
Critère pour le mémoire: On mesurera le nombre d'unités réellement démontées selon les spécifications du Projet.

| Code | U | Désignation | Quantité | Prix | Montant |
|---|---|---|---|---|---|
| mo011 | h | Compagnon professionnel III/CP2 monteur. (main-d'œuvre) | 0.134 | 59.53 | 7.98 |
| mo080 | h | Ouvrier professionnel II/OP monteur. (main-d'œuvre) | 0.134 | 51.29 | 6.87 |
| % | % | Frais de chantier des unités d'ouvrage | 2 % | 14.85 | 0.30 |
|  |  | Coûts directs |  |  | 15.15 |
