# Module hydronique

- Propriété du fichier: CYPE INGENIEROS, S.A.
- Format: FIEBDC-3/2002
- Zone géographique: Maroc
- Devise: MAD
- Coûts indirects: 3.00 %
- Frais généraux: 13.00 %
- Bénéfice: 6.00 %
- TVA: 20.00 %

## T Équipements techniques

### TV Climatisation et ventilation

#### TVI Système Mitsubishi Heavy Industries à débit de réfrigérant variable

**TVI170** U Module hydronique.
Module hydronique, système air-air multisplit avec débit variable de réfrigérant, modèle HMU140KXZE1 "MITSUBISHI HEAVY INDUSTRIES", pour connexion à unité extérieure d'air conditionné, de la gamme KXZ ou KXZX, pour gaz R-410A, alimentation monophasée (230V/50Hz), puissance nominale en refroidissement 14 kW (température de bulbe sec de l'air extérieur 35°C, température d'entrée de l'eau 23°C, température de sortie de l'eau 18°C), puissance nominale en chauffage 14 kW (température de bulbe sec de l'air extérieur 7°C, température d'entrée de l'eau 30°C, température de sortie de l'eau 35°C), dimensions (hauteur x largeur x profondeur) 860x550x400 mm, composé de boîte de contrôle, échangeur réfrigérant-eau, circulateur d'eau et détendeur électronique.
Critère d'évaluation économique: Le prix ne comprend ni la canalisation ni le câblage électrique d'alimentation.
Inclut: Implantation. Mise en place et fixation. Connexion aux lignes frigorifiques. Connexion au réseau de conduite d'eau. Connexion au réseau électrique. Mise en marche.
Critère pour le métré: Nombre d'unités prévues, selon documentation graphique du Projet.
Critère pour le mémoire: On mesurera le nombre d'unités réellement exécutées selon les spécifications du Projet.

| Code | U | Désignation | Quantité | Prix | Montant |
|---|---|---|---|---|---|
| mt42mhi090a | U | Module hydronique, système air-air multisplit avec débit variable de réfrigérant, modèle HMU140KXZE1 "MITSUBISHI HEAVY INDUSTRIES", pour connexion à unité extérieure d'air conditionné, de la gamme KXZ ou KXZX, pour gaz R-410A, alimentation monophasée (230V/50Hz), puissance nominale en refroidissement 14 kW (température de bulbe sec de l'air extérieur 35°C, température d'entrée de l'eau 23°C, température de sortie de l'eau 18°C), puissance nominale en chauffage 14 kW (température de bulbe sec de l'air extérieur 7°C, température d'entrée de l'eau 30°C, température de sortie de l'eau 35°C), dimensions (hauteur x largeur x profondeur) 860x550x400 mm, composé de boîte de contrôle, échangeur réfrigérant-eau, circulateur d'eau et détendeur électronique. (matériau) | 1.000 | 55200.81 | 55200.81 |
| mo005 | h | Compagnon professionnel III/CP2 installateur de climatisation. (main-d'œuvre) | 1.181 | 59.53 | 70.30 |
| mo104 | h | Ouvrier professionnel II/OP installateur de climatisation. (main-d'œuvre) | 1.181 | 51.22 | 60.49 |
| % | % | Frais de chantier des unités d'ouvrage | 2 % | 55331.60 | 1106.63 |
|  |  | Coûts directs |  |  | 56438.23 |
