# Ventilo-convecteur vertical de sol, système à deux tubes

- Propriété du fichier: CYPE INGENIEROS, S.A.
- Format: FIEBDC-3/2002
- Zone géographique: Maroc
- Devise: MAD
- Coûts indirects: 3.00 %
- Frais généraux: 13.00 %
- Bénéfice: 6.00 %
- TVA: 20.00 %

## T Équipements techniques

### TV Climatisation et ventilation

#### TVO Unités terminales non autonomes de climatisation

**TVO080** U Ventilo-convecteur vertical de sol, système à deux tubes.
Ventilo-convecteur vertical avec carrosserie, système à deux tubes, puissance frigorifique totale nominale de 1,65 kW (température humide d'entrée de l'air: 19°C; température d'entrée de l'eau: 7°C, écart de température: 5°C), puissance calorifique nominale de 1,6 kW (température d'entrée de l'air: 20°C; température d'entrée de l'eau: 50°C), à 3 vitesses, débit d'eau nominal de 0,358 m³/h, débit d'air nominal de 220 m³/h, pression d'air nominale de 27 Pa et puissance sonore nominale de 46 dBA, avec vanne à trois voies avec bypass (4 voies), avec actionneur. Totalement monté, connecté et mis en marche par l'entreprise installatrice pour le contrôle de son bon fonctionnement.
Inclut: Implantation de l'unité. Mise en place et fixation de l'unité. Connecté aux réseaux de conduction d'eau, électrique et de récupération des condensats. Mise en marche.
Critère pour le métré: Nombre d'unités prévues, selon documentation graphique du Projet.
Critère pour le mémoire: On mesurera le nombre d'unités réellement exécutées selon les spécifications du Projet.

| Code | U | Désignation | Quantité | Prix | Montant |
|---|---|---|---|---|---|
| mt42ftc500aab | U | Ventilo-convecteur vertical avec carrosserie, système à deux tubes, puissance frigorifique totale nominale de 1,65 kW (température humide d'entrée de l'air: 19°C; température d'entrée de l'eau: 7°C, écart de température: 5°C), puissance calorifique nominale de 1,6 kW (température d'entrée de l'air: 20°C; température d'entrée de l'eau: 50°C), à 3 vitesses, débit d'eau nominal de 0,358 m³/h, débit d'air nominal de 220 m³/h, pression d'air nominale de 27 Pa et puissance sonore nominale de 46 dBA. (matériau) | 1.000 | 4953.54 | 4953.54 |
| mt42vsi010dg | U | Vanne à trois voies avec bypass (4 voies), avec actionneur; y compris connexions et le montage. (matériau) | 1.000 | 1368.39 | 1368.39 |
| mt37sve010b | U | Vanne à sphère en laiton nickelé à visser de 1/2". (matériau) | 2.000 | 56.41 | 112.82 |
| mo005 | h | Compagnon professionnel III/CP2 installateur de climatisation. (main-d'œuvre) | 4.070 | 59.53 | 242.29 |
| mo104 | h | Ouvrier professionnel II/OP installateur de climatisation. (main-d'œuvre) | 4.070 | 51.22 | 208.47 |
| % | % | Frais de chantier des unités d'ouvrage | 2 % | 6885.51 | 137.71 |
|  |  | Coûts directs |  |  | 7023.22 |
