# Unité intérieure, système air-eau multisplit

- Propriété du fichier: CYPE INGENIEROS, S.A.
- Format: FIEBDC-3/2002
- Zone géographique: Maroc
- Devise: MAD
- Coûts indirects: 3.00 %
- Frais généraux: 13.00 %
- Bénéfice: 6.00 %
- TVA: 20.00 %

## T Équipements techniques

### TV Climatisation et ventilation

#### TVP PAC et roof-top

**TVP170** U Unité intérieure, système air-eau multisplit
Unité intérieure pour système multisplit, pour chauffage, puissance calorifique 16 kW, pour gaz R-410A et R-134a, dimensions 705x600x695 mm, pression sonore en mode normal/silencieux: 46/45 dBA, poids 144 kg, diamètre de connexion du tuyau de liquide 3/8", diamètre de connexion du tuyau de gaz 5/8", indice de capacité 140, intervalle de température de sortie d'eau pour chauffage depuis 25 jusqu'à 80°C, intervalle de température de sortie d'eau pour production d'E.C.S. depuis 45 jusqu'à 75°C. Totalement monté, connecté et mis en marche par l'entreprise installatrice pour le contrôle de son bon fonctionnement.
Inclut: Implantation de l'équipement. Mise en place et fixation de l'équipement et ses accessoires. Connecté aux réseaux de conduction d'eau, électrique et de récupération des condensats. Mise en marche.
Critère pour le métré: Nombre d'unités prévues, selon documentation graphique du Projet.
Critère pour le mémoire: On mesurera le nombre d'unités réellement exécutées selon les spécifications du Projet.

| Code | U | Désignation | Quantité | Prix | Montant |
|---|---|---|---|---|---|
| mt42dai370c | U | Unité intérieure pour système multisplit, pour chauffage, puissance calorifique 16 kW, pour gaz R-410A et R-134a, dimensions 705x600x695 mm, pression sonore en mode normal/silencieux: 46/45 dBA, poids 144 kg, diamètre de connexion du tuyau de liquide 3/8", diamètre de connexion du tuyau de gaz 5/8", indice de capacité 140, intervalle de température de sortie d'eau pour chauffage depuis 25 jusqu'à 80°C, intervalle de température de sortie d'eau pour production d'E.C.S. depuis 45 jusqu'à 75°C. (matériau) | 1.000 | 78849.99 | 78849.99 |
| mt37sve010e | U | Vanne à sphère en laiton nickelé à visser de 1 1/4". (matériau) | 2.000 | 191.34 | 382.68 |
| mo005 | h | Compagnon professionnel III/CP2 installateur de climatisation. (main-d'œuvre) | 2.156 | 59.53 | 128.35 |
| mo104 | h | Ouvrier professionnel II/OP installateur de climatisation. (main-d'œuvre) | 2.156 | 51.22 | 110.43 |
| % | % | Frais de chantier des unités d'ouvrage | 2 % | 79471.45 | 1589.43 |
|  |  | Coûts directs |  |  | 81060.88 |
