# Ligne frigorifique

- Propriété du fichier: CYPE INGENIEROS, S.A.
- Format: FIEBDC-3/2002
- Zone géographique: Maroc
- Devise: MAD
- Coûts indirects: 3.00 %
- Frais généraux: 13.00 %
- Bénéfice: 6.00 %
- TVA: 20.00 %

## T Équipements techniques

### TV Climatisation et ventilation

#### TVT Unités terminales autonomes de climatisation

**TVT010** m Ligne frigorifique.
Ligne frigorifique double réalisée avec tuyauterie pour gaz via tube de cuivre sans soudure, de 1/2" de diamètre et 0,8 mm d'épaisseur avec coquille de mousse élastomérique, de 13 mm de diamètre intérieur et 10 mm d'épaisseur, à base de caoutchouc synthétique flexible, de structure cellulaire fermée et tuyauterie pour liquide via tube de cuivre sans soudure, de 1/4" de diamètre et 0,8 mm d'épaisseur avec coquille de mousse élastomérique, de 7 mm de diamètre intérieur et 10 mm d'épaisseur, à base de caoutchouc synthétique flexible, de structure cellulaire fermée.
Inclut: Implantation du parcours de la ligne. Rubanage des extrémités. Mise en place de l'isolant. Montage et fixation de la ligne. Évasement. Vidange pour sa charge.
Critère pour le métré: Longueur mesurée selon documentation graphique du Projet.
Critère pour le mémoire: On mesurera la longueur réellement exécutée selon les spécifications du Projet.

| Code | U | Désignation | Quantité | Prix | Montant |
|---|---|---|---|---|---|
| mt42lin030a | m | Tube de cuivre sans soudure, de 1/4" de diamètre et 0,8 mm d'épaisseur, selon NF EN 12735-1. (matériau) | 1.000 | 41.07 | 41.07 |
| mt17coe070aa | m | Coquille de mousse élastomérique, de 7 mm de diamètre intérieur et 10 mm d'épaisseur, à base de caoutchouc synthétique flexible, de structure cellulaire fermée. (matériau) | 1.050 | 108.98 | 114.43 |
| mt17coe110 | l | Adhésif pour coquille élastomérique. (matériau) | 0.021 | 260.26 | 5.47 |
| mt42lin030c | m | Tube de cuivre sans soudure, de 1/2" de diamètre et 0,8 mm d'épaisseur, selon NF EN 12735-1. (matériau) | 1.000 | 63.80 | 63.80 |
| mt17coe070ca | m | Coquille de mousse élastomérique, de 13 mm de diamètre intérieur et 10 mm d'épaisseur, à base de caoutchouc synthétique flexible, de structure cellulaire fermée. (matériau) | 1.050 | 134.17 | 140.88 |
| mo005 | h | Compagnon professionnel III/CP2 installateur de climatisation. (main-d'œuvre) | 0.236 | 59.53 | 14.05 |
| mo104 | h | Ouvrier professionnel II/OP installateur de climatisation. (main-d'œuvre) | 0.236 | 51.22 | 12.09 |
| % | % | Frais de chantier des unités d'ouvrage | 2 % | 391.79 | 7.84 |
|  |  | Coûts directs |  |  | 399.63 |
