# Hotte extractrice pour cuisine

- Propriété du fichier: CYPE INGENIEROS, S.A.
- Format: FIEBDC-3/2002
- Zone géographique: Maroc
- Devise: MAD
- Coûts indirects: 3.00 %
- Frais généraux: 13.00 %
- Bénéfice: 6.00 %
- TVA: 20.00 %

## T Équipements techniques

### TV Climatisation et ventilation

#### TVV Ventilation additionnelle spécifique en cuisine pour logements

**TVV020** U Hotte extractrice pour cuisine.
Hotte extractrice conventionnelle avec 1 moteur d'aspiration, avec tronçon de connexion de tube flexible en aluminium à conduit d'extraction pour sortie des fumées. Comprend les éléments de fixation.
Inclut: Implantation à l'aide d'un plan. Mise en place et fixation. Connexion et contrôle de son bon fonctionnement.
Critère pour le métré: Nombre d'unités prévues, selon documentation graphique du Projet.
Critère pour le mémoire: On mesurera le nombre d'unités réellement exécutées selon les spécifications du Projet.

| Code | U | Désignation | Quantité | Prix | Montant |
|---|---|---|---|---|---|
| mt32ces010a | U | Hotte extractrice, conventionnelle, avec 1 moteur d'aspiration, selon NF EN 60335-1, avec éléments de fixation. (matériau) | 1.000 | 663.48 | 663.48 |
| mt42cme020d | m | Tube flexible en aluminium naturelle, de 110 mm de diamètre, comprend les coudes, les dérivations, les manchons et les pièces spéciales. (matériau) | 3.000 | 35.05 | 105.15 |
| mo003 | h | Compagnon professionnel III/CP2 électricien. (main-d'œuvre) | 0.238 | 59.53 | 14.17 |
| mo102 | h | Ouvrier professionnel II/OP électricien. (main-d'œuvre) | 0.238 | 51.22 | 12.19 |
| % | % | Frais de chantier des unités d'ouvrage | 2 % | 794.99 | 15.90 |
|  |  | Coûts directs |  |  | 810.89 |
