# Diffuseur avec registre motorisé pour la régulation du débit

- Propriété du fichier: CYPE INGENIEROS, S.A.
- Format: FIEBDC-3/2002
- Zone géographique: Maroc
- Devise: MAD
- Coûts indirects: 3.00 %
- Frais généraux: 13.00 %
- Bénéfice: 6.00 %
- TVA: 20.00 %

## T Équipements techniques

### TV Climatisation et ventilation

#### TVZ Système multizone Airzone

**TVZ150** U Diffuseur avec registre motorisé pour la régulation du débit.
Diffuseur carré d'aluminium extrudé, anodisé couleur argent, avec plénum en tôle galvanisée pour connexion latérale à tube flexible, de 595x595x278 mm, avec isolation acoustique et registre motorisé pour régulation de débit, DFCU225APAM "AIRZONE", motorisation avec alimentation à 12 Vcc par câble.
Inclut: Implantation. Mise en place et fixation. Mise en place et fixation au plafond du plénum. Fixation du diffuseur au plénum. Connexion.
Critère pour le métré: Nombre d'unités prévues, selon documentation graphique du Projet.
Critère pour le mémoire: On mesurera le nombre d'unités réellement exécutées selon les spécifications du Projet.

| Code | U | Désignation | Quantité | Prix | Montant |
|---|---|---|---|---|---|
| mt42air101b | U | Diffuseur carré d'aluminium extrudé, anodisé couleur argent, avec plénum en tôle galvanisée pour connexion latérale à tube flexible, de 595x595x278 mm, avec isolation acoustique et registre motorisé pour régulation de débit, DFCU225APAM "AIRZONE", motorisation avec alimentation à 12 Vcc par câble. (matériau) | 1.000 | 2216.79 | 2216.79 |
| mo005 | h | Compagnon professionnel III/CP2 installateur de climatisation. (main-d'œuvre) | 0.282 | 59.53 | 16.79 |
| mo104 | h | Ouvrier professionnel II/OP installateur de climatisation. (main-d'œuvre) | 0.226 | 51.22 | 11.58 |
| % | % | Frais de chantier des unités d'ouvrage | 2 % | 2245.16 | 44.90 |
|  |  | Coûts directs |  |  | 2290.06 |
