# Registre de gaine motorisé, pour la régulation du débit

- Propriété du fichier: CYPE INGENIEROS, S.A.
- Format: FIEBDC-3/2002
- Zone géographique: Maroc
- Devise: MAD
- Coûts indirects: 3.00 %
- Frais généraux: 13.00 %
- Bénéfice: 6.00 %
- TVA: 20.00 %

## T Équipements techniques

### TV Climatisation et ventilation

#### TVZ Système multizone Airzone

**TVZ160** U Registre de gaine motorisé, pour la régulation du débit.
Registre de gaine rectangulaire, motorisé, pour régulation de débit, corps en aluminium, de 150x75 mm, CPRC0150075MTE "AIRZONE", avec lames et cadre de renfort en aluminium, gomme d'étanchéité de PVC et joints du cadre de renfort et roues dentées de polyamide, motorisation avec alimentation à 12 Vcc par câble.
Inclut: Implantation. Mise en place et fixation. Connexion.
Critère pour le métré: Nombre d'unités prévues, selon documentation graphique du Projet.
Critère pour le mémoire: On mesurera le nombre d'unités réellement exécutées selon les spécifications du Projet.

| Code | U | Désignation | Quantité | Prix | Montant |
|---|---|---|---|---|---|
| mt42air800aa1 | U | Registre de gaine rectangulaire, motorisé, pour régulation de débit, corps en aluminium, de 150x75 mm, CPRC0150075MTE "AIRZONE", avec lames et cadre de renfort en aluminium, gomme d'étanchéité de PVC et joints du cadre de renfort et roues dentées de polyamide, motorisation avec alimentation à 12 Vcc par câble. (matériau) | 1.000 | 1929.43 | 1929.43 |
| mo005 | h | Compagnon professionnel III/CP2 installateur de climatisation. (main-d'œuvre) | 0.240 | 59.53 | 14.29 |
| mo104 | h | Ouvrier professionnel II/OP installateur de climatisation. (main-d'œuvre) | 0.192 | 51.22 | 9.83 |
| % | % | Frais de chantier des unités d'ouvrage | 2 % | 1953.55 | 39.07 |
|  |  | Coûts directs |  |  | 1992.62 |
