# Forme de pentes dans une douche sans bac, avec du mortier

- Propriété du fichier: CYPE INGENIEROS, S.A.
- Format: FIEBDC-3/2002
- Zone géographique: Maroc
- Devise: MAD
- Coûts indirects: 3.00 %
- Frais généraux: 13.00 %
- Bénéfice: 6.00 %
- TVA: 20.00 %

## T Équipements techniques

### TX Travaux généraux du maçon et du menuisier

#### TXP Pose

**TXP100** m² Forme de pentes dans une douche sans bac, avec du mortier.
Forme de pentes dans une douche sans bac, via l'enceinte au niveau des noues et des murets de mortier de ciment, avec une pente supérieure à 2% et remplissage postérieur avec du mortier de ciment, confectionné sur chantier, avec adjuvant hydrofuge, dosage 1:5, de 4 cm d'épaisseur moyenne, finition lissée.
Inclut: Implantation et marquage des niveaux. Réalisation des guides. Coulage et extension du mortier. Réglage du mortier. Séchage du mortier.
Critère pour le métré: Surface mesurée en projection horizontale, selon documentation graphique du Projet, depuis les faces intérieures des parements périphériques qui la limitent.
Critère pour le mémoire: On mesurera la surface réellement exécutée selon les spécifications du Projet.

| Code | U | Désignation | Quantité | Prix | Montant |
|---|---|---|---|---|---|
| mt08aaa010a | m³ | Eau. (matériau) | 0.008 | 17.79 | 0.14 |
| mt01arg005a | t | Sable de carrière, pour mortier confectionné sur le chantier. (matériau) | 0.063 | 190.71 | 12.01 |
| mt08adt010 | kg | Adjuvant hydrofuge pour imperméabilisation des mortiers ou des bétons. (matériau) | 0.240 | 14.23 | 3.42 |
| mt08cem000a | kg | Ciment gris en sacs. (matériau) | 12.000 | 1.29 | 15.48 |
| mq06hor010 | h | Bétonnière électrique avec une capacité de gâchage de 160 l. (matériel) | 0.032 | 30.11 | 0.96 |
| mo020 | h | Compagnon professionnel III/CP2 construction. (main-d'œuvre) | 1.237 | 57.66 | 71.33 |
| mo077 | h | Ouvrier professionnel II/OP construction. (main-d'œuvre) | 1.237 | 51.29 | 63.45 |
| % | % | Frais de chantier des unités d'ouvrage | 2 % | 166.79 | 3.34 |
|  |  | Coûts directs |  |  | 170.13 |
