# Bouée de sauvetage

- Propriété du fichier: CYPE Ingenieros S.A.
- Format: FIEBDC-3/2016
- Logiciel: Générateur de prix de la construction. CYPE Ingenieros, S.A.
- Date: 19/06/2024
- Zone géographique: Maroc
- Devise: MAD
- Coûts indirects: 3 %
- Frais généraux: 13 %
- Bénéfice: 6 %
- TVA: 20 %

## A VRD et aménagements extérieurs

### AB Bassins et équipements de piscine

#### ABA Accessoires

**ABA080** U Bouée de sauvetage.
Bouée de sauvetage pour piscine, en plastique, couleur orange, de 730 mm de diamètre, avec perche, en acier inoxydable AISI 304L, avec vis papillons.
Inclut: Montage et fixation des composants.
Critère pour le métré: Nombre d'unités prévues, selon documentation graphique du Projet.
Critère pour le mémoire: On mesurera le nombre d'unités réellement exécutées selon les spécifications du Projet.

| Code | U | Désignation | Quantité | Prix | Montant |
|---|---|---|---|---|---|
| mt47pep070c | U | Bouée de sauvetage pour piscine, en plastique, couleur orange, de 730 mm de diamètre, avec perche, en acier inoxydable AISI 304L, avec vis papillons. (matériau) | 1 | 4266.82 | 4266.820 |
| mo080 | h | Ouvrier professionnel II/OP monteur. (main-d'œuvre) | 0.247 | 51.29 | 12.669 |
| % | % | Frais de chantier des unités d'ouvrage | 2 % | 4279.489 | 85.590 |
|  |  | Coûts directs |  |  | 4365.079 |

## Ressources

**mt47pep070c** U Bouée de sauvetage pour piscine
Données techniques: Coût énergétique 1827.789 MJ; Émission de CO2 96.192 kg
Déchets:
- emballage: re150101 Emballages en papier et en carton. (composant de déchet); quantité 0.038 kg; Code CED 15 01 01; Masse de l'élément 1 kg; Volume 0.001333 m3
