# Équipement d'épuration

- Propriété du fichier: CYPE Ingenieros S.A.
- Format: FIEBDC-3/2016
- Logiciel: Générateur de prix de la construction. CYPE Ingenieros, S.A.
- Date: 17/09/2024
- Zone géographique: Maroc
- Devise: MAD
- Coûts indirects: 3 %
- Frais généraux: 13 %
- Bénéfice: 6 %
- TVA: 20 %

## A VRD et aménagements extérieurs

### AB Bassins et équipements de piscine

#### ABE Équipements électriques

**ABE030** U Équipement d'épuration.
Équipement complet d'épuration pour piscine de 8x4x1,5 m (volume 48 m³), constitué de: ÉQUIPEMENT DE FILTRATION construit en polyester renforcé avec de la fibre de verre, collecteur en plastique, vannes papillon pour filtrage et lavage, préfiltres de cheveux, paniers passoires, pompes centrifuges, moteurs électriques, manomètres; CIRCUIT FERMÉ DE TUYAUTERIES EN PVC autour de la piscine et lien du filtre avec le groupe motopompe et ACCESSOIRES constitués de: 1 bouche d'écoulement à fond antitourbillon en polyester, 3 embouts d'impulsion en ABS et 2 skimmers en ABS.
Inclut: Mise en place et fixation de l'équipement. Installation des conduits. Mise en place et fixation des accessoires et des pièces spéciales. Vérification du fonctionnement correct de l'installation.
Critère pour le métré: Nombre d'unités prévues, selon documentation graphique du Projet.
Critère pour le mémoire: On mesurera le nombre d'unités réellement exécutées selon les spécifications du Projet.

| Code | U | Désignation | Quantité | Prix | Montant |
|---|---|---|---|---|---|
| mt47ped010a | U | Équipement de filtration complet pour piscine de 8x4x1,5 m (volume 48 m³). (matériau) | 1 | 45419.57 | 45419.570 |
| mt47ped020a | U | Circuit de tuyauteries, de vannes et d'accessoires pour piscine de 8x4x1,5 m (volume 48 m³). (matériau) | 1 | 9773.09 | 9773.090 |
| mt47ped030a | U | Skimmer avec meurtrière standard, en résines thermoplastiques d'ABS, couleur blanche, avec bouchon circulaire, volet avec flotteur, clapet pour régulation du débit et panier de skimmer, y compris les pièces de connexion. (matériau) | 2 | 1164.09 | 2328.180 |
| mt47ped040a | U | Bouche de refoulement, en résines thermoplastiques d'ABS, couleur blanche, à coller au tube de 50 mm de diamètre. (matériau) | 3 | 102.29 | 306.870 |
| mt47ped050f | U | Bonde de fond carrée de piscine, en résines thermoplastiques d'ABS, de 210x210 mm, couleur blanche, à sortie horizontale de 50 mm de diamètre, avec grille plate en résines thermoplastiques d'ABS. (matériau) | 1 | 427.41 | 427.410 |
| mt47ped070 | U | Brides, joints et produits complémentaires. (matériau) | 1 | 124.33 | 124.330 |
| mo008 | h | Compagnon professionnel III/CP2 plombier. (main-d'œuvre) | 21.006 | 59.53 | 1250.487 |
| mo107 | h | Ouvrier professionnel II/OP plombier. (main-d'œuvre) | 21.006 | 51.22 | 1075.927 |
| mo003 | h | Compagnon professionnel III/CP2 électricien. (main-d'œuvre) | 2.471 | 59.53 | 147.099 |
| mo102 | h | Ouvrier professionnel II/OP électricien. (main-d'œuvre) | 2.471 | 51.22 | 126.565 |
| % | % | Frais de chantier des unités d'ouvrage | 2 % | 60979.528 | 1219.591 |
|  |  | Coûts directs |  |  | 62199.119 |

## Ressources

**mt47ped030a** U Skimmer avec meurtrière standard
Données techniques: Coût énergétique 285.835 MJ; Émission de CO2 14.251 kg
Déchets:
- emballage: re150101 Emballages en papier et en carton. (composant de déchet); quantité 0.072 kg; Code CED 15 01 01; Masse de l'élément 1 kg; Volume 0.001333 m3

**mt47ped040a** U Bouche de refoulement, en résines thermoplastiques d'ABS, couleur blanche, à coller au tube de 50 mm de diamètre
Données techniques: Coût énergétique 280.991 MJ; Émission de CO2 14.010 kg
Déchets:
- emballage: re150101 Emballages en papier et en carton; quantité 0.072 kg

**mt47ped050f** U Bonde de fond carrée de piscine
Données techniques: Coût énergétique 387.559 MJ; Émission de CO2 19.301 kg
Déchets:
- emballage: re150101 Emballages en papier et en carton; quantité 0.072 kg
