# Régulateur de niveau

- Propriété du fichier: CYPE Ingenieros S.A.
- Format: FIEBDC-3/2016
- Logiciel: Générateur de prix de la construction. CYPE Ingenieros, S.A.
- Date: 19/06/2024
- Zone géographique: Maroc
- Devise: MAD
- Coûts indirects: 3 %
- Frais généraux: 13 %
- Bénéfice: 6 %
- TVA: 20 %

## A VRD et aménagements extérieurs

### AB Bassins et équipements de piscine

#### ABP Pièces à sceller

**ABP020** U Régulateur de niveau.
Régulateur de niveau en résines thermoplastiques d'ABS, couleur blanche, avec bouchon circulaire, pression maximale de travail 2,45 bar. Comprend les pièces de connexion.
Inclut: Montage, connexion et contrôle de son bon fonctionnement.
Critère pour le métré: Nombre d'unités prévues, selon documentation graphique du Projet.
Critère pour le mémoire: On mesurera le nombre d'unités réellement exécutées selon les spécifications du Projet.

| Code | U | Désignation | Quantité | Prix | Montant |
|---|---|---|---|---|---|
| mt47ped032a | U | Régulateur de niveau en résines thermoplastiques d'ABS, couleur blanche, avec bouchon circulaire, pression maximale de travail 2,45 bar, y compris les pièces de connexion. (matériau) | 1 | 1166.26 | 1166.260 |
| mo008 | h | Compagnon professionnel III/CP2 plombier. (main-d'œuvre) | 0.185 | 59.53 | 11.013 |
| mo107 | h | Ouvrier professionnel II/OP plombier. (main-d'œuvre) | 0.185 | 51.22 | 9.476 |
| % | % | Frais de chantier des unités d'ouvrage | 2 % | 1186.749 | 23.735 |
|  |  | Coûts directs |  |  | 1210.484 |

## Ressources

**mt47ped032a** U Régulateur de niveau en résines thermoplastiques d'ABS
Données techniques: Coût énergétique 193.799 MJ; Émission de CO2 9.681 kg
Déchets:
- emballage: re150101 Emballages en papier et en carton. (composant de déchet); quantité 0.072 kg; Code CED 15 01 01; Masse de l'élément 1 kg; Volume 0.001333 m3
