# Lampadaire solaire

- Propriété du fichier: CYPE Ingenieros S.A.
- Format: FIEBDC-3/2016
- Logiciel: Générateur de prix de la construction. CYPE Ingenieros, S.A.
- Date: 17/09/2024
- Zone géographique: Maroc
- Devise: MAD
- Coûts indirects: 3 %
- Frais généraux: 13 %
- Bénéfice: 6 %
- TVA: 20 %

## A VRD et aménagements extérieurs

### AE Éclairage extérieur

#### AEL Lampadaires

**AEL050** U Lampadaire solaire.
Lampadaire solaire avec distribution de lumière radialement asymétrique, constitué de mât en acier zingué avec plaque d'ancrage; bras en acier zingué; boîte en acier galvanisé avec un recouvrement en plastique; module solaire photovoltaïque, puissance maximale (Wp) 70 W, avec boîte de connexions avec diodes, câbles et connecteurs; luminaire rectangulaire d'aluminium et acier inoxydable, avec lampe LED haute luminosité, puissance maximale 20 W, efficacité lumineuse 110 lumens/W, sensibilité lumineuse 15 lux; batterie au lithium-ion, tension 12 V, capacité 54 Ah, température de travail entre -25°C et 75°C et système de réglage et de contrôle dans boîtier étanche, avec interrupteur crépusculaire et temporisateur, temps d'allumage à 100% pendant 4 heures/jour, temps d'allumage à 50% pendant 6 heures/jour et autonomie maximale sans charge 3 jours.
Critère d'évaluation économique: Le prix ne comprend ni l'excavation des fondations ni la réalisation de la fondation.
Inclut: Implantation. Montage, connexion et contrôle de son bon fonctionnement.
Critère pour le métré: Nombre d'unités prévues, selon documentation graphique du Projet.
Critère pour le mémoire: On mesurera le nombre d'unités réellement exécutées selon les spécifications du Projet.

| Code | U | Désignation | Quantité | Prix | Montant |
|---|---|---|---|---|---|
| mt34sol015aa | U | Lampadaire solaire avec distribution de lumière radialement asymétrique, constitué de mât en acier zingué avec plaque d'ancrage; bras en acier zingué; boîte en acier galvanisé avec un recouvrement en plastique; module solaire photovoltaïque, puissance maximale (Wp) 70 W, avec boîte de connexions avec diodes, câbles et connecteurs; luminaire rectangulaire d'aluminium et acier inoxydable, avec lampe LED haute luminosité, puissance maximale 20 W, efficacité lumineuse 110 lumens/W, sensibilité lumineuse 15 lux; batterie au lithium-ion, tension 12 V, capacité 54 Ah, température de travail entre -25°C et 75°C et système de réglage et de contrôle dans boîtier étanche, avec interrupteur crépusculaire et temporisateur, temps d'allumage à 100% pendant 4 heures/jour, temps d'allumage à 50% pendant 6 heures/jour et autonomie maximale sans charge 3 jours. (matériau) | 1 | 15669.42 | 15669.420 |
| mq04cag010c | h | Camion grue jusqu'à 12 t de charge maximale. (matériel) | 0.58 | 572.41 | 331.998 |
| mo003 | h | Compagnon professionnel III/CP2 électricien. (main-d'œuvre) | 0.597 | 59.53 | 35.539 |
| mo102 | h | Ouvrier professionnel II/OP électricien. (main-d'œuvre) | 0.597 | 51.22 | 30.578 |
| % | % | Frais de chantier des unités d'ouvrage | 2 % | 16067.535 | 321.351 |
|  |  | Coûts directs |  |  | 16388.886 |

## Ressources

**mt34sol015aa** U Lampadaire solaire avec distribution de lumière radialement asymétrique
Données techniques: Coût énergétique 544.641 MJ; Émission de CO2 51.392 kg
Déchets:
- emballage: re150101 Emballages en papier et en carton. (composant de déchet); quantité 0.35 kg; Code CED 15 01 01; Masse de l'élément 1 kg; Volume 0.001333 m3
