# Bloc optique à led

- Propriété du fichier: CYPE Ingenieros S.A.
- Format: FIEBDC-3/2016
- Logiciel: Générateur de prix de la construction. CYPE Ingenieros, S.A.
- Date: 06/11/2024
- Zone géographique: Maroc
- Devise: MAD
- Coûts indirects: 3 %
- Frais généraux: 13 %
- Bénéfice: 6 %
- TVA: 20 %

## A VRD et aménagements extérieurs

### AE Éclairage extérieur

#### AEO Blocs optiques

**AEO010** U Bloc optique à led.
Bloc optique à led en aluminium extrudé, finition laquée de couleur noire, réglable, de 20 W, facteur de puissance supérieur à 0,95, de 365x365x85 mm, avec 12 LED SMD 5050, température de couleur 3000 K, indice de reproduction chromatique supérieure à 80, taux d'éblouissement unifié inférieur à 12, flux lumineux 2475 lumens, avec degrés de protection IP66 et IK10.
Inclut: Implantation. Montage, connexion et contrôle de son bon fonctionnement.
Critère pour le métré: Nombre d'unités prévues, selon documentation graphique du Projet.
Critère pour le mémoire: On mesurera le nombre d'unités réellement exécutées selon les spécifications du Projet.

| Code | U | Désignation | Quantité | Prix | Montant |
|---|---|---|---|---|---|
| mt34ena540aa | U | Bloc optique à led en aluminium extrudé, finition laquée de couleur noire, réglable, de 20 W, facteur de puissance supérieur à 0,95, de 365x365x85 mm, avec 12 LED SMD 5050, température de couleur 3000 K, indice de reproduction chromatique supérieure à 80, taux d'éblouissement unifié inférieur à 12, flux lumineux 2475 lumens, avec degrés de protection IP66 et IK10. (matériau) | 1 | 2731.02 | 2731.020 |
| mq07cce010a | h | Camion avec nacelle élévatrice à bras articulé de 16 m de hauteur maximale de travail et 260 kg de charge maximale. (matériel) | 0.464 | 484.99 | 225.035 |
| mo003 | h | Compagnon professionnel III/CP2 électricien. (main-d'œuvre) | 0.477 | 59.53 | 28.396 |
| mo102 | h | Ouvrier professionnel II/OP électricien. (main-d'œuvre) | 0.477 | 51.22 | 24.432 |
| % | % | Frais de chantier des unités d'ouvrage | 2 % | 3008.883 | 60.178 |
|  |  | Coûts directs |  |  | 3069.061 |
