# Base élastique géodrainante pour gazon synthétique

- Propriété du fichier: CYPE Ingenieros S.A.
- Format: FIEBDC-3/2016
- Logiciel: Générateur de prix de la construction. CYPE Ingenieros, S.A.
- Date: 28/10/2025
- Zone géographique: Maroc
- Devise: MAD
- Coûts indirects: 3 %
- Frais généraux: 13 %
- Bénéfice: 6 %
- TVA: 20 %

## A VRD et aménagements extérieurs

### AF Terrains de sport

#### AFS Revêtements en pelouses synthétiques

**AFS020** m² Base élastique géodrainante pour gazon synthétique.
Base élastique géodrainante, composée de géomembrane pour drainage, de 7 mm d'épaisseur, constituée de deux membranes géotextiles de filtrage et âme drainante de monofilaments en polypropylène extrudé de haute résistance, mise en place sur membrane d'étanchéité en polyéthylène, directement placée sur la surface base de sable fin compacté.
Critère d'évaluation économique: Le prix ne comprend pas la surface base.
Inclut: Implantation. Mise en place de la couche séparatrice imperméable. Mise en place de la couche drainante. Réalisation des connexions au système de récupération des eaux.
Critère pour le métré: Surface mesurée selon documentation graphique du Projet.
Critère pour le mémoire: On mesurera la surface réellement exécutée selon les spécifications du Projet.

| Code | U | Désignation | Quantité | Prix | Montant |
|---|---|---|---|---|---|
| mt15rev060a | m² | Membrane d'étanchéité en polyéthylène. (matériau) | 1.05 | 13.41 | 14.081 |
| mt15rev030a | m² | Géomembrane pour drainage, de 7 mm d'épaisseur, constituée de deux membranes géotextiles de filtrage et âme drainante de monofilaments en polypropylène extrudé de haute résistance, fournie en rouleaux de 3,8 m de largeur et 70 m de longueur. (matériau) | 1.05 | 232.34 | 243.957 |
| mo041 | h | Compagnon professionnel III/CP2 VRD espaces publics. (main-d'œuvre) | 0.018 | 62.19 | 1.119 |
| mo087 | h | Ouvrier professionnel II/OP VRD espaces publics. (main-d'œuvre) | 0.018 | 55.31 | 0.996 |
| % | % | Frais de chantier des unités d'ouvrage | 2 % | 260.153 | 5.203 |
|  |  | Coûts directs |  |  | 265.356 |

Déchets:
- pose: mt15rev060a Membrane d'étanchéité en polyéthylène; facteur de déchet 0.06
- pose: mt15rev030a; facteur de déchet 0.035

## Ressources

**mt15rev060a** m² Membrane d'étanchéité en polyéthylène
Données techniques: Coût énergétique 50.316 MJ; Émission de CO2 1.816 kg; Code CED 17 06 04; Masse de l'élément 0.35 kg; Volume 0.000583 m3
Déchets:
- emballage: re170203 Plastique. (composant de déchet); quantité 0.024 kg; Code CED 17 02 03; Masse de l'élément 1 kg; Volume 0.001667 m3

**mt15rev030a** m² Géomembrane pour drainage
Données techniques: Coût énergétique 71.540 MJ; Émission de CO2 3.489 kg; Code CED 17 02 03; Masse de l'élément 0.66 kg; Volume 0.0011 m3
Déchets:
- emballage: re170203 Plastique; quantité 0.07 kg
