# Démolition d'un poteau métallique en clôture

- Propriété du fichier: CYPE Ingenieros S.A.
- Format: FIEBDC-3/2016
- Logiciel: Générateur de prix de la construction. CYPE Ingenieros, S.A.
- Date: 17/09/2024
- Zone géographique: Maroc
- Devise: MAD
- Coûts indirects: 3 %
- Frais généraux: 13 %
- Bénéfice: 6 %
- TVA: 20 %

## A VRD et aménagements extérieurs

### AL Clôtures et divisions

#### ALD Démolition

**ALD030** U Démolition d'un poteau métallique en clôture.
Démolition d'un poteau métallique en clôture, avec une hauteur inférieure à 2 m, avec des moyens manuels et un poste d'oxycoupage, et chargement manuel dans le camion ou la benne.
Critère d'évaluation économique: Le prix ne comprend pas la démolition de la fondation.
Inclut: Démolition de l'élément. Fragmentation des décombres en pièces maniables. Retrait et stockage des décombres. Nettoyage des restes d'ouvrage. Chargement manuel des décombres dans le camion ou la benne.
Critère pour le métré: Nombre d'unités prévues, selon documentation graphique du Projet.
Critère pour le mémoire: On mesurera le nombre d'unités réellement démolies selon les spécifications du Projet.

| Code | U | Désignation | Quantité | Prix | Montant |
|---|---|---|---|---|---|
| mq08sol010 | h | Poste d'oxycoupage, avec acétylène comme combustible et oxygène comme comburant. (matériel) | 0.037 | 72.05 | 2.666 |
| mo019 | h | Compagnon professionnel III/CP2 soudeur. (main-d'œuvre) | 0.044 | 58.54 | 2.576 |
| mo112 | h | Ouvrier d'exécution I/OE2 construction. (main-d'œuvre) | 0.044 | 49.88 | 2.195 |
| mo113 | h | Ouvrier d'exécution I/OE1 construction. (main-d'œuvre) | 0.087 | 48.31 | 4.203 |
| % | % | Frais de chantier des unités d'ouvrage | 2 % | 11.640 | 0.233 |
|  |  | Coûts directs |  |  | 11.873 |

Déchets:
- démolition: ruo170405 Fer et acier. (composant de déchet); quantité 8.88 kg; Code CED 17 04 05; Masse de l'élément 1 kg; Volume 0.000476 m3
