# Étanchéité liquide d'une jardinière, par l'intérieur

- Propriété du fichier: CYPE Ingenieros S.A.
- Format: FIEBDC-3/2016
- Logiciel: Générateur de prix de la construction. CYPE Ingenieros, S.A.
- Date: 19/06/2024
- Zone géographique: Maroc
- Devise: MAD
- Coûts indirects: 3 %
- Frais généraux: 13 %
- Bénéfice: 6 %
- TVA: 20 %

## A VRD et aménagements extérieurs

### AV Espaces verts et mobilier urbain

#### AVH Jardinières

**AVH020** m² Étanchéité liquide d'une jardinière, par l'intérieur.
Étanchéité liquide d'une jardinière, par l'intérieur, avec deux couches de revêtement continu élastique imperméabilisant, finition satinée, couleur rouge, de 1,2 mm d'épaisseur minimale; application préalable d'une couche d'impression à deux composants, à base de résine époxy en dispersion aqueuse, incolore, finition satinée. Comprend géotextile non tissé de fibres de polyester et le mastic thixotropique, pour la résolution des points singuliers.
Inclut: Nettoyage et préparation de la surface. Application de la couche d'apprêt. Résolution des points singuliers. Application de l'imperméabilisant.
Critère pour le métré: Surface mesurée selon documentation graphique du Projet.
Critère pour le mémoire: On mesurera la surface réellement exécutée selon les spécifications du Projet.

| Code | U | Désignation | Quantité | Prix | Montant |
|---|---|---|---|---|---|
| mt15dag500a | l | Impression à deux composants, à base de résine époxy en dispersion aqueuse, incolore, finition satinée, à appliquer à la brosse, au rouleau ou au pistolet. (matériau) | 0.2 | 478.51 | 95.702 |
| mt15dag504a | m² | Géotextile non tissé de fibres de polyester, de 100 g/m² de masse surfacique et 0,82 mm d'épaisseur, fourni en rouleaux de 0,2x100 m. (matériau) | 0.05 | 42.09 | 2.105 |
| mt15dag502a | kg | Mastic thixotropique à base de polyuréthane liquide, couleur grise. (matériau) | 0.1 | 267.06 | 26.706 |
| mt15dag501c | kg | Revêtement continu élastique imperméabilisant, à base de résine de polyuréthane monocomposant, dioxyde de titane, pigments, pigments de type "extenseur" sélectionnés, finition satinée, couleur rouge, antimoisissure, avec résistance aux alcalis, à appliquer à la brosse, au rouleau ou au pistolet. (matériau) | 1.5 | 214.76 | 322.140 |
| mo032 | h | Compagnon professionnel III/CP2 poseur de produits imperméabilisants. (main-d'œuvre) | 0.183 | 57.66 | 10.552 |
| mo070 | h | Ouvrier professionnel II/OP poseur de produits imperméabilisants. (main-d'œuvre) | 0.183 | 51.29 | 9.386 |
| % | % | Frais de chantier des unités d'ouvrage | 2 % | 466.591 | 9.332 |
|  |  | Coûts directs |  |  | 475.923 |

Déchets:
- pose: mt15dag500a; facteur de déchet 0.03
- pose: mt15dag504a; facteur de déchet 0.035
- pose: mt15dag502a Mastic thixotropique à base de polyuréthane liquide, couleur grise; facteur de déchet 0.03
- pose: mt15dag501c; facteur de déchet 0.03

## Ressources

**mt15dag500a** l Impression à deux composants
Données techniques: Coût énergétique 95.746 MJ; Émission de CO2 3.641 kg; Code CED 17 09 04; Masse de l'élément 1.1 kg; Volume 0.000733 m3
Déchets:
- emballage: re150104 Emballages métalliques. (composant de déchet); quantité 0.064 kg; Code CED 15 01 04; Masse de l'élément 1 kg; Volume 0.001667 m3

**mt15dag504a** m² Géotextile non tissé de fibres de polyester
Données techniques: Coût énergétique 7.572 MJ; Émission de CO2 0.389 kg; Code CED 17 06 04; Masse de l'élément 0.1 kg; Volume 0.000167 m3
Déchets:
- emballage: re170203 Plastique. (composant de déchet); quantité 0.034 kg; Code CED 17 02 03; Masse de l'élément 1 kg; Volume 0.001667 m3

**mt15dag502a** kg Mastic thixotropique à base de polyuréthane liquide, couleur grise
Données techniques: Coût énergétique 144.209 MJ; Émission de CO2 7.002 kg; Code CED 17 09 04; Masse de l'élément 1 kg; Volume 0.000667 m3
Déchets:
- emballage: re150104 Emballages métalliques; quantité 0.003 kg

**mt15dag501c** kg Revêtement continu élastique imperméabilisant
Données techniques: Coût énergétique 94.263 MJ; Émission de CO2 3.778 kg; Code CED 17 09 04; Masse de l'élément 1 kg; Volume 0.000667 m3
Déchets:
- emballage: re170203 Plastique; quantité 0.003 kg
