# Plantation d'un arbre

- Propriété du fichier: CYPE Ingenieros S.A.
- Format: FIEBDC-3/2016
- Logiciel: Générateur de prix de la construction. CYPE Ingenieros, S.A.
- Date: 28/10/2025
- Zone géographique: Maroc
- Devise: MAD
- Coûts indirects: 3 %
- Frais généraux: 13 %
- Bénéfice: 6 %
- TVA: 20 %

## A VRD et aménagements extérieurs

### AV Espaces verts et mobilier urbain

#### AVN Fourniture et plantation d'espèces

**AVN010** U Plantation d'un arbre.
Plantation de Palmier à chanvre (Trachycarpus fortunei) de provenance nationale, de 3 à 4 m de hauteur, dans un trou de 160x160x110 cm réalisé avec des moyens mécaniques; fourniture avec motte. Comprend la terre végétale criblée et les substrats végétaux fertilisés.
Inclut: Labourage et préparation du terrain avec des moyens mécaniques. Compostage du terrain. Plantation. Mise en place d'un tuteur. Premier arrosage.
Critère pour le métré: Nombre d'unités prévues, selon documentation graphique du Projet.
Critère pour le mémoire: On mesurera le nombre d'unités réellement exécutées selon les spécifications du Projet.

| Code | U | Désignation | Quantité | Prix | Montant |
|---|---|---|---|---|---|
| mt48epp010g | U | Palmier à chanvre (Trachycarpus fortunei) de provenance nationale, de 3 à 4 m de hauteur; fourniture avec motte de terre. (matériau) | 1 | 6740.65 | 6740.650 |
| mt48tie030a | m³ | Terre végétale criblée, fournie en vrac. (matériau) | 0.2 | 220.35 | 44.070 |
| mt48tie020 | kg | Engrais minéral complexe NPK 15-15-15. (matériau) | 30 | 7.67 | 230.100 |
| mt08aaa010a | m³ | Eau. (matériau) | 0.1 | 17.85 | 1.785 |
| mq01exn020a | h | Rétro-pelleteuse hydraulique sur pneus, de 105 kW. (matériel) | 3.478 | 453.63 | 1577.725 |
| mq04dua020b | h | Dumper à décharge frontale de 2 t de charge utile. (matériel) | 0.232 | 90.73 | 21.049 |
| mq04cag010b | h | Camion grue jusqu'à 10 t de charge maximale. (matériel) | 0.696 | 548.08 | 381.464 |
| mo040 | h | Compagnon professionnel III/CP2 jardinier. (main-d'œuvre) | 3.653 | 62.19 | 227.180 |
| mo115 | h | Ouvrier jardinier. (main-d'œuvre) | 4.871 | 52.11 | 253.828 |
| % | % | Frais de chantier des unités d'ouvrage | 2 % | 9477.851 | 189.557 |
|  |  | Coûts directs |  |  | 9667.408 |

Déchets:
- pose: mt48tie030a Terre végétale criblée, fournie en vrac; facteur de déchet 0.003
- pose: mt48tie020 Engrais minéral complexe NPK 15-15-15; facteur de déchet 0.055

## Ressources

**mt48tie030a** m³ Terre végétale criblée, fournie en vrac
Données techniques: Coût énergétique 574.000 MJ; Émission de CO2 41.000 kg; Code CED 17 05 04; Masse de l'élément 2050 kg; Volume 1.28125 m3

**mt48tie020** kg Engrais minéral complexe NPK 15-15-15
Données techniques: Coût énergétique 30.294 MJ; Émission de CO2 3.674 kg; Code CED 06 10 99; Masse de l'élément 1 kg; Volume 0.001111 m3
Déchets:
- emballage: re170203 Plastique. (composant de déchet); quantité 0.003 kg; Code CED 17 02 03; Masse de l'élément 1 kg; Volume 0.001667 m3

**mt08aaa010a** m³ Eau
Données techniques: Coût énergétique 60.000 MJ; Émission de CO2 30.000 kg
