# Retrait et chargement des matériaux de débroussaillage

- Propriété du fichier: CYPE Ingenieros S.A.
- Format: FIEBDC-3/2016
- Logiciel: Générateur de prix de la construction. CYPE Ingenieros, S.A.
- Date: 19/06/2024
- Zone géographique: Maroc
- Devise: MAD
- Coûts indirects: 3 %
- Frais généraux: 13 %
- Bénéfice: 6 %
- TVA: 20 %

## A VRD et aménagements extérieurs

### AV Espaces verts et mobilier urbain

#### AVP Préparation du terrain

**AVP020** m² Retrait et chargement des matériaux de débroussaillage.
Retrait et chargement dans le camion ou la benne des matériaux du débroussaillage, préalablement réduits en morceaux et entassés, avec des moyens manuels.
Critère d'évaluation économique: Le prix ne comprend pas le transport.
Inclut: Retrait et chargement des matériaux de débroussaillage.
Critère pour le métré: Surface mesurée en projection horizontale, selon documentation graphique du Projet.
Critère pour le mémoire: On mesurera, en projection horizontale, la surface réellement exécutée selon les spécifications du Projet.

| Code | U | Désignation | Quantité | Prix | Montant |
|---|---|---|---|---|---|
| mo115 | h | Ouvrier jardinier. (main-d'œuvre) | 0.01 | 48.31 | 0.483 |
| % | % | Frais de chantier des unités d'ouvrage | 2 % | 0.483 | 0.010 |
|  |  | Coûts directs |  |  | 0.493 |
