# Réparation d'une fissure dans un revêtement en mortier, avec du mortier et maille

- Propriété du fichier: CYPE Ingenieros S.A.
- Format: FIEBDC-3/2016
- Logiciel: Générateur de prix de la construction. CYPE Ingenieros, S.A.
- Date: 17/09/2024
- Zone géographique: Maroc
- Devise: MAD
- Coûts indirects: 3 %
- Frais généraux: 13 %
- Bénéfice: 6 %
- TVA: 20 %

## E Enveloppe et finition extérieure

### EA Nettoyage, préparation et réparation

#### EAR Réparation

**EAR040** m Réparation d'une fissure dans un revêtement en mortier, avec du mortier et maille.
Réparation d'une fissure dans un revêtement en mortier sur le parement vertical intérieur jusqu'à 3 m de hauteur par application d'une première couche d'enduit de mortier de ciment M-5, mise en place de maille en fibre de verre, anti-alcalin, avec le mortier encore frais et application postérieure finale à vue d'une seconde couche d'enduit avec le même mortier, finition superficielle rugueuse, jusqu'à égaliser la surface réparée avec le reste du revêtement du pan. Comprend le piquage à la main et le retrait du mortier en zone fissurée, sur un espace de 15 cm de chaque côté de la lésion, le nettoyage à sec avec une brosse, le retrait et le chargement manuel des décombres dans le camion ou la benne. Totalement terminée, en attente de peinture (non comprise dans ce prix).
Inclut: Préparation de la fissure. Extension de la première couche de mortier. Mise en place de la maille. Extension de la deuxième couche de mortier. Finition superficielle. Séchage du mortier. Retrait des décombres. Chargement des décombres dans le camion ou la benne.
Critère pour le métré: Longueur mesurée selon documentation graphique du Projet.
Critère pour le mémoire: On mesurera la longueur réellement exécutée selon les spécifications du Projet.

| Code | U | Désignation | Quantité | Prix | Montant |
|---|---|---|---|---|---|
| mt09mor010c | m³ | Mortier de ciment CEM II/B-P 32,5 N type M-5, confectionné sur site avec 250 kg/m³ de ciment et une proportion en volume 1/6. (matériau) | 0.005 | 1367.51 | 6.838 |
| mt09var030a | m² | Maille en fibre de verre tissée, avec imprégnation en PVC, de 10x10 mm de vide de maille, anti-alcalin, de 115 à 125 g/m² et 500 µm d'épaisseur, pour armer des enduits traditionnels, enduits de ciment et mortiers. (matériau) | 0.347 | 18.38 | 6.378 |
| mo020 | h | Compagnon professionnel III/CP2 construction. (main-d'œuvre) | 0.498 | 57.66 | 28.715 |
| mo113 | h | Ouvrier d'exécution I/OE1 construction. (main-d'œuvre) | 0.462 | 48.31 | 22.319 |
| % | % | Frais de chantier des unités d'ouvrage | 2 % | 64.250 | 1.285 |
|  |  | Coûts directs |  |  | 65.535 |

Déchets:
- pose: mt09mor010c; facteur de déchet 0.0036
- pose: mt09var030a; facteur de déchet 0.055

## Ressources

**mt09mor010c** m³ Mortier de ciment CEM II/B-P 32,5 N type M-5
Données techniques: Coût énergétique 3724.000 MJ; Émission de CO2 323.000 kg; Code CED 17 01 01; Masse de l'élément 1900 kg; Volume 1.266667 m3

**mt09var030a** m² Maille en fibre de verre tissée
Données techniques: Coût énergétique 10.710 MJ; Émission de CO2 0.527 kg; Code CED 17 02 03; Masse de l'élément 0.12 kg; Volume 0.0002 m3
Déchets:
- emballage: re170203 Plastique. (composant de déchet); quantité 0.024 kg; Code CED 17 02 03; Masse de l'élément 1 kg; Volume 0.001667 m3
