# Bardage avec des panneaux pré-montés en pierre naturelle. Pose en couche mince

- Propriété du fichier: CYPE Ingenieros S.A.
- Format: FIEBDC-3/2016
- Logiciel: Générateur de prix de la construction. CYPE Ingenieros, S.A.
- Date: 19/06/2024
- Zone géographique: Maroc
- Devise: MAD
- Coûts indirects: 3 %
- Frais généraux: 13 %
- Bénéfice: 6 %
- TVA: 20 %

## E Enveloppe et finition extérieure

### EB Revêtements et bardages de parement

#### EBI Bardages non ventilés en pierre naturelle

**EBI070** m² Bardage avec des panneaux pré-montés en pierre naturelle. Pose en couche mince.
Bardage panneaux prémontés en pierre naturelle, de 61x15,2 cm et une épaisseur de 4 à 6 cm. SUPPORT: parement en maçonnerie de pièces pleines, vertical, jusqu'à 3 m de hauteur. POSE: en couche mince avec du mortier-colle amélioré, C2 TE, selon NF EN 12004, avec résistance au glissement et temps ouvert allongé.
Inclut: Préparation de la surface support. Implantation des niveaux, de la disposition des pièces et des joints. Préparation et application du matériau de mise en place. Réalisation de joints de mouvement. Mise en place des panneaux pré-montés. Finition et nettoyage final.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt09mcp100d | kg | Mortier-colle amélioré, C2 TE, selon NF EN 12004, avec résistance au glissement et temps ouvert allongé, couleur blanche, à base de ciment à haute résistance, granulats sélectionnés, additifs et résines synthétiques, pour la pose en couche mince de tut type de pièces céramiques en parements verticaux intérieurs et revêtements intérieurs et extérieurs. (matériau) | 4 | 5.97 | 23.880 |
| mt19ppc010e | m² | Panneau prémonté en pierre naturelle, constitué de pierres plates d'ardoise noire sur une base de mortier de ciment renforcé avec armature métallique, de 61x15,2 cm et une épaisseur de 4 à 6 cm. Comprend les pièces de coin. (matériau) | 1.05 | 1149.05 | 1206.503 |
| mo022 | h | Compagnon professionnel III/CP2 poseur de pierre naturelle. (main-d'œuvre) | 0.411 | 57.66 | 23.698 |
| mo060 | h | Ouvrier professionnel II/OP poseur de pierre naturelle. (main-d'œuvre) | 0.411 | 51.29 | 21.080 |
| % | % | Frais de chantier des unités d'ouvrage | 2 % | 1275.161 | 25.503 |
|  |  | Coûts directs |  |  | 1300.664 |

Déchets:
- pose: mt09mcp100d; facteur de déchet 0.07

## Ressources

**mt09mcp100d** kg Mortier-colle amélioré
Données techniques: Coût énergétique 3.871 MJ; Émission de CO2 0.344 kg; Code CED 17 09 04; Masse de l'élément 1 kg; Volume 0.000667 m3
Déchets:
- emballage: re170203 Plastique. (composant de déchet); quantité 0.003 kg; Code CED 17 02 03; Masse de l'élément 1 kg; Volume 0.001667 m3
